# Geb. 8 Feuchtesan. KG, Tiefbau- u. Abdichtungsarbeiten
Angebotsaufforderung (GAEB 90, DA83)
Vergabenummer: SRB-B-30023931
Währung: EUR
Auftraggeber: Bundesanstalt für Immobilienaufgaben

## Geb.8 Feuchtesan. KG_Los1_Tiefbau- und A
Datum: 26.02.26

*Hinweis*
Unterlagen zur Information und Kenntnisnahme

Dem Leistungsverzeichnis sind nachfolgend angeführte
Unterlagen zur
Information, Kenntnisnahme und Beachtung beigefügt:

- BE-Plan
- Grundrisse, Schnitte
- Staatenliste

*Hinweis*
1. Allgemeine Angaben, Standortbedingungen

Der Brandenburgische Landesbetrieb für Liegenschaften
und Bauen (BLB Strausberg) hat im Rahmen der
Bauunterhaltung eine Gutachterliche Stellungnahme zu
Feuchteschäden im Kellergeschoss der Bibliothek-
Gebäude 8 des Campus / ZinfoABw Strausberg erarbeiten
lassen, da im Archiv dieser Bibliothek an den
Kelleraußenwänden feuchtebedingte Schädigungen der
Wandoberfläche auftraten. Erhöhte Raumluftfeuchte
führte zu erhöhtem Schimmelpilzbefall an dem
Archivmaterial des an die Außenwände grenzenden
Archivraumes Magazin-1.
Daher sind am und im Gebäude Sanierungsmaßnahmen für
eine dauerhafte Schadensbehebung durchzuführen.

Dass für die Sanierung betreffende Bibliotheksgebäude
befindet sich auf dem Gelände des »Campus Strausberg
Bundeswehr«. Die am Rand von Strausberg gelegene
Liegenschaft ist eine der drei Bundeswehrstandorte der
Stadt Strausberg und umfasst neben dem Zentrum
Informationsarbeit Bundeswehr (ZinfoABw) ebenfalls die
Akademie der Bundeswehr für Information und
Kommunikation und eine Schule der Feldjäger /
Stabsdienst der BW, VII. Inspektion-Teile Strausberg.
Die Feuerwehranfahrt und die Stellflächen zur
Absicherung der Flucht- und Rettungswege werden über
die Brandschutzplanung abgesichert.
Das Gebäude 8 Bibliothek setzt sich aus dem
viergeschossigen Verwaltungsgebäude und der
zweigeschossigen Präsenzbibliothek zusammen.
Beide Gebäudeteile stehen auf einem gemeinsamen
Kellergeschoss, in dem sich neben den Magazinen auch
der Raum für die raumlufttechnischen Geräte befindet.
Das freistehende Gebäude ist im Bereich des
Verwaltungsteils durch Zufahrten (Feuerwehr- und
Anlieferungszufahrt) erschlossen, die Bereiche der
Präsenzbibliothek durch Zuwegungen vom Campusgelände.
Zwischen diesen Zuwegungen sind die Außenanlagenflächen
am Gebäude großflächig begrünt (Pflanzen, Sträucher)
und auf der Südseite mit einer Terrassenfläche
versiegelt.

Abmessungen des Gebäudes:
Die Länge des Gebäudes beträgt ca. 61,0m.
Die Breite beträgt ca. 42,5m.
Das Kellergeschoss ist in Stahlbetonbauweise errichtet

2. Zutritt zum Baustellengelände

- für den Zutritt zur Kaserne sind im Vorfeld der
Ausführung folgende Angaben zu machen: Angaben KFZ,
Name, Ausweis, Fremdfirmenanmeldung per Formularvorlage
des AG
- Anfahrt zur Baustelle (Auffahrtsbeschänkungen): LKW
mit / ohne Hänger bis zu 40t möglich
- Beratungen erfolgen vor Ort, bei Bedarf und nach
Absprache kann die Bibliothek genutzt werden
- Stellflächen für Firmencontainer stehen in begrenztem
Maß zur Verfügung und werden vom AG ausgewiesen
- Lagerflächen stehen zur Verfügung - siehe beigefügter
BE-Plan
- Parkplätze auf der Liegenschaft können zur Verfügung
gestellt werden. Hierzu ist den Firmen durch den Nutzer
im Vorfeld ein Sonderausweis auszustellen der zum
Betreten und Befahren berechtigt,
- Arbeitszeiten: grundsätzlich gelten dieselben
Arbeitszeiten wie auch außerhalb der Liegenschaft, an
Tagen mit Besonderheiten wie z.B. Großveranstaltungen
oder hochrangige Besuche werden die Arbeitszeiten vor
Ort individuell abgesprochen.

*Hinweis*
2. Baustellenbedingungen

2.1 Baustelleneinrichtung
Die übergeordnete Baustelleneinrichtung ist Bestandteil
dieses Leistungsumfangs und bis zum Abschluss der
Baumaßnhame vorzuhalten.
Flächen für die Erschließung bzw. Lagerung von
Baustoffen können
nur begrenzt im Bereich der Baustelleneinrichtung
ausgewiesen werden.
Die Bereitstellung von Aufenthalts- und Lagerräumen
durch den AG ist nicht möglich. Gleiches gilt für
erforderliche
Sozialräume (wie z.B. Aufenthalts-, Umkleideräume
usw.).

2.2 Anschlüsse für Wasser und Energie
Der AG stellt einen Baustromanschlusspunkt zur
Verfügung.
Die Aufstellung eines Baustromkastens einschließlich
Endverteiler ist Leistungsbestandteil dieser
Ausschreibung und bis zum Abschluss der Baumaßnhame
vorzuhalten.
Die Arbeitsplatzbeleuchtung erfolgt durch den AN und
wird nicht gesondert vergütet.
Für die Entnahme von Bauwasser stellt der AG einen
Entnahmepunkt auf dem Baugrundstück zur Verfügung.
Der Bauwasseranschluss und das Aufstellen eines
Sanitärcontainers ist Leistungsbestandteil dieser
Ausschreibung und bis zum Abschluss der Baumaßnhame
vorzuhalten.

Der Verbrauch Baustrom/Bauwasser wird nicht gesondert
berechnet.
Die Kosten sind minimierend bei der Kalkulation zu
berücksichtigen.

2.3 Bautagebuch
Der AN ist verpflichtet, täglich ein Bautagebuch zu
führen.
Je eine Durchschrift ist dem AG mit Fertigstellung der
Leistung
(Schlussrechnung) zu übergeben.

2.4 Entsorgung
Die Entsorgung der durch die Baumaßnahme  angefallenen
Abfälle
erfolgen im Rahmen des ausgeschriebenen
Leistungsumfangs für alle Gewerke.
Anfallender Schutt sowie Abfallstoffe sind täglich
durch alle Gewerke eigenverantwortlich zu
beseitigen, nach Abfallart zu trennen und in den durch
den AN bereitzustellenden Containern zu lagern.

2.5 Bauleitung des AN
Für die verantwortliche Leitung und Beaufsichtigung der
übertragenen Arbeiten von Beginn bis Fertigstellung
ist durch den AN ein kompetenter, deutschsprachiger
Vertreter
mit den notwendigen fachlichen und persönlichen
Fähigkeiten
zu benennen. Des Weiteren hat stets ein
deutschsprachiger
Mitarbeiter auf der Baustelle anwesend zu sein.
Bei Materiallieferungen müssen Mitarbeiter des AN zur
Annahme
vor Ort sein, die Lieferungen werden nicht vom AG oder
seinen
Vertretern entgegengenommen.
Hebezeuge, Mobillkräne und andere Transporthilfsmittel
sind
Leistungsbestandteil des AN und entsprechend bei der
Kalkulation
zu berücksichtigen.
Die Anlieferung erfolgt ausschließlich über die im
BE-Plan
ausgewiesenen Zufahrten. Lagermöglichkeiten innerhalb
des
Gebäudes können nicht zur Verfügung gestellt werden.
Das Aufstellen von Materialcontainern, Lagerplätzen
u.ä. auf
den im  BE-Gelände dafür vorgesehenen Flächen sind im
Vorfeld über die Bauüberwachung des AG genehmigen zu
lassen.
Der Zugang zum Gebäude ist ausschließlich über die
Eingänge
und Treppenhäuser möglich. Transporte mittels Aufzug
oder über
Fensterelemente sind nicht zulässig.
Die Anfuhr von Stoffen und Bauteilen sowie Montagen,
Kraneinsätzen oder sonstigen Vorgängen, die den
Baustellenbetrieb
beeinträchtigen, ist der Bauüberwachung des AG
mindestens eine
Woche vorher mitzuteilen sowie im Rahmen der
wöchentlichen
Bauberatungen verbindlich abzustimmen. Alle damit
verbundenen
Aufwendungen sind in Abhängigkeit der vom Auftragnehmer

gewählten Technologie in die Einheitspreise
einzukalkulieren
und werden nicht gesondert vergütet.

2.6 Baureinigung, Ordnung, Sicherheit
Nach jedem Arbeitstag ist die Baustelle vollständig von
Material, Werkzeugen, Hilfsmitteln, Abbruch-, Restund
Verpackungsmaterial sowie sonstigen Verschmutzungen
eigenverantwortlich zu beräumen. Anfallender Schutt
sowie Abfallstoffe sind täglich zu beseitigen. Die
Arbeitsplätze sowie montierte Elemente sind nach
Beendigung der täglichen Arbeitszeit unfallsicher zu
hinterlassen.

2.7 Örtliche Situation
Im BE-Plan ist die beanspruchbare Fläche für alle am
Bau beteiligten
Unternehmen ausgewiesen.
Den Bietern wird vor Angebotsabgabe die Möglichkeit der
Objektbesichtigung nach Anmeldung beim AG eingeräumt.

2.8 Schutz des Bestandes
Die vorhandenen baulichen Anlagen, sowie bereits
fertiggestellte Bauteile sind durch den AN für den
Zeitraum der Bauarbeiten vor Beschädigungen sowie vor
Verunreinigungen zu schützen. Überquerungen
befestigter Flächen mit schwerem Gerät sind ohne
Absprache und Zustimmung durch den AG nicht gestattet.
Materiallieferungen können nur auf den vom AG
zugewiesenen Plätzen innerhalb des Grundstückes,
beschränkt auf den Tagesbedarf, gelagert werden. Eine
Besichtigung der örtlichen Verhältnisse wird
angeraten. Eventuelle Beschädigungen an baulichen
Anlagen sind vom AN in eigener Verantwortung zu
beseitigen und der Urzustand ist wieder herzustellen.

2.9 Sicherheitstechnische Hinweise
2.10.1 Vorbemerkung
Für das Bauvorhaben wird ein Sicherheits- und
Gesundheitsschutzplan (nachfolgend SiGe-Plan) sowie
eine
Baustellenordnung erarbeitet. Die darin enthaltenen
Festlegungen zu
Arbeitssicherheit, Brandschutz, Gesundheitsschutz und
Umweltschutz
werden verbindlicher Bestandteil des Werkvertrags.

2.9.2 Koordination
Entsprechend der Baustellenverordnung wird auf der
Baustelle ein
Koordinator tätig, der vom AG bestellt wird. Der
Koordinator ist
verantwortlich für die Erstellung und bei erheblichen
Änderungen in
der Ausführung des Vorhabens für die Anpassung des
SiGe-Planes,
welcher in Zusammenarbeit mit den AN und den
entsprechenden
Behörden festgelegt wird.

Darüber hinaus erfüllt der Koordinator während der
Ausführungsphase
folgende Aufgaben:
- Einweisung der Verantwortlichen der am Bau
beteiligten
Unternehmen;
- regelmäßige Kontrolle der Einhaltung der Festlegungen
des
SiGe-Planes durch die Arbeitgeber und Selbständigen;
- Einschreiten bei erkennbaren Gefahrenzuständen und
Veranlassen
geeigneter Maßnahmen zur Gefahrenabwehr;
- Unterstützung der Bauleitung zur Abstimmung der
Zusammenarbeit
der Arbeitgeber aus sicherheitstechnischer Sicht vor
Beginn der
Ausführung der Arbeiten;
- Mitwirkung der Vorbereitung besonders gefährlicher
Arbeiten.

Die Hinweise des Koordinators bezüglich Sicherheit und
Gesundheitsschutz auf der Baustelle sind unverzüglich
zu befolgen.

Der AN wird verpflichtet, seinen Mitarbeitern eindeutig
und klar
schriftlich mitzuteilen, dass den Hinweisen des
Koordinators in Bezug
auf Sicherheit und Gesundheitsschutz unbedingt Folge zu
leisten ist
und dass bei Zuwiderhandlungen die Genehmigung zum
Betreten der
Baustelle entzogen wird.

2.9.3 Sicherheits- und Gesundheitsschutzplan
Der Sicherheits- und Gesundheitsschutzplan ist vom AN
verbindlich zu
übernehmen. Der AN hat zu gewährleisten, dass seine
Beschäftigten
über alle im SiGe-Plan festgelegten Maßnahmen des
Koordinators
nachweislich informiert werden und die Festlegungen des
SiGe-Planes und der Baustellenordnung einhalten.

Die Baustellenordnung und der Sige-Plan wird durch die
örtliche
Bauüberwachung ständig erreichbar, gut sichtbar
ausgehangen.
Der AN ist verpflichtet, seine Mitarbeiter auf die
Baustellenordnung
und den Sicherheits- und Gesundheitsschutzplan
hinzuweisen und
sie in diesen zu unterweisen.

*Hinweis*
3 . Hinweise zur Ausführung
3.1
Da es sich um eine Sanierung in laufendem Betrieb
handelt, wird die leistung in Abstimmung mit dem Nutzer
in zeitlich und räumlich getrennten Abschnitten
ausgeführt.

1. Teilbauabschnitt

1. Phase (enthält vorbereitende Maßnahmen für den
4.Bauabschnitt)
- Beprobung Fußbodenaufbau Magazin 1 (Feuchtegrat
Estrich)
- Rückbau der Außenanlagen an der Westseite (Bereich
neue Einbringöffnung)
- Rückbau eines Lichtschachts sowie Fenster und
Brüstung für den Neubau einer
Einbringöffnung (gleichzeitig Ausbringöffnung für
Demontagearbeiten im
Innenbereich)
- Neubau einer Einbringöffnung
- Herstellen Rohrgraben für Kälteleitungen / Neubau
Fundament für KWS (HLS)
- schließen Öffnungen (Bauschließung gem.
Sicherheitsbestimmungen)

2. Phase (Rückbau Kelleraußenwand-Nord)
- Rückbau der Außenanlagen an der Nordseite (Gehweg,
Pflanzen,
Traufstreifen)
- Ausheben der Baugrube
- Rückbau der Stahlbeton-Lichtschächte sowie der
Treppenstufen
- Einbringen einer Trägerbohlenwand zur Absicherung der
Baugrube,
mit gleichzeitiger Sicherstellung der Rettungswege
(Gerüsttreppe-Nord)
- Neubau der Sickerschachtanlage-Nord
- Rückbau der Bestandsdämmung- und Abdichtung

3. Phase (Neubau Kelleraußenwand-Nord)
- neue Kelleraußenwandabdichtung bis Sockel / Fundament
sowie neue
Dämmung gemäß Vorschrift
- Erneuerung der Kellertreppenentwässerung sowie
Neuverlegung der
Grundwasserleitungen der Lichtschachtentwässerung
- Neubau der Lichtschächte und Treppenstufen mit
Anschluss an die
Grundleitungen ( Sickerschachtanlage-Nord)
- Fachgerechtes schließen der Baugrube
(Gerüsttreppe-Nord bleibt für 2.BA)
- Umsetzen der Trägerbohlenwand für den 2.
Teilbauabschnitt

2. Teilbauabschnitt

1. Phase (Rückbau Kelleraußenwand-Ost)
- Rückbau der Außenanlagen an der Ostseite (Gehweg,
Pflanzen, Traufstreifen)
- Zugang zum Haupteingang des Gebäudes bleibt bestehen
- Ausheben der Baugrube
- Rückbau der Stahlbeton-Lichtschächte
- Einbringen der Trägerbohlenwand zur Absicherung der
Baugrube,
mit gleichzeitiger Sicherstellung der
Haupteingangsnutzung und
der Rettungswege (Gerüsttreppe-Süd)
- Neubau der Sickerschachtanlage Süd-Ost
- Rückbau der Bestandsdämmung- und Abdichtung

2.Phase (Neubau Kelleraußenwand-Ost)
- neue Kelleraußenwandabdichtung bis Sockel / Fundament
sowie neue
Dämmung gemäß Vorschrift
- Erneuerung der Außentreppenentwässerung und Verlegung
neuer
Grundleitungen mit Anschluss an die Sickerschachtanlage
Süd-Ost
- Fachgerechtes schließen der Baugrube (Rückbau
Gerüsttreppe-Nord,
Gerüsttreppe-Süd bleibt für 3.BA)
- Umsetzen der Trägerbohlenwand für den 3.Bauabschnitt

3. Teilbauabschnitt

1. Phase (Rückbau Kelleraußenwand-Süd)
- Rückbau der Außenanlagen an der Südseite (Gehweg,
Terrasse, Pflanzen,
Traufstreifen)
- Ausheben der Baugrube
- Rückbau der Stahlbeton-Lichtschächte
- Einbringen einer Trägerbohlenwand zur Absicherung der
Baugrube,
mit gleichzeitiger Sicherstellung der Rettungswege
- Rückbau der Bestandsdämmung- und Abdichtung
2. Phase (Neubau Kelleraußenwand-Süd)
- neue Kelleraußenwandabdichtung bis Sockel / Fundament
sowie neue
Dämmung gemäß Vorschrift
- Erneuerung der Außentreppenentwässerung
- Neubau der Lichtschächte mit Anschluss an die
Grundleitungen der
Sickerschachtanlage Süd-Ost
- Fachgerechtes schließen der Baugrube (Rückbau
Gerüsttreppe-Süd)
- Abschließendes entfernen der Trägerbohlenwand
- Mit Abschluss des 3. Teilbauabschnittes
Erneuerung der gesamten Außenanlagen am Gebäude

4. Teilbauabschnitt

1. Phase (Rückbau Kellerraum Magazin-1)
- Abbruch der Außentüren des Magazin-1
- Abbruch Estrich vor Außentüren des Magazin-1
- Abbruch KWS Bestandsfundament auf der Westseite

2. Phase (Neubau Kellerraum Magazin-1)
- Neubau Estrich mit Abdichtung und Dämmung gemäß
Vorschrift vor Außentüren
- Einbau neuer Außentüren
- Abschluss bauseitiger Maßnahmen

Bezüglich der Ausführungsabschnitte ist die
Koordination mit den ausführenden Unternehmen
(insbesondere Haustechnik, Abbruch u.a.) erforderlich.

Alle Abbruch/Demontagepositionen des
Leistungsverzeichnisses
beinhalten -sofern nicht explizit anders beschriebendas Trennen von
angrenzenden zu erhaltennen Bauteilen, die
transportgerechte
Zerkleinerung, das Separieren nach Abfallarten, sowie
den Transport
von bis zu ca.100m innerhalb des Gebäudes bis zum
westlich
angrenzenden Wirtschaftshof in die dort vom AN
aufgestellten
Container, die nach dem Befüllen umgehend
abzutransportieren sind.
Die Gestellung und Vorhaltung entsprechender
Transportmittel
bzw. Transportbehälter erfolgt bauseits über das
Abbruchgewerk.

3.2 Bauleitung des AN
Für die verantwortliche Leitung und Beaufsichtigung der
übertragenen Arbeiten von Beginn bis Fertigstellung
ist durch den AN ein kompetenter, deutschsprachiger
Vertreter
mit den notwendigen fachlichen und persönlichen
Fähigkeiten
zu benennen. Des Weiteren hat stets ein
deutschsprachiger
Mitarbeiter auf der Baustelle anwesend zu sein.
Bei Materiallieferungen müssen Mitarbeiter des AN zur
Annahme
vor Ort sein, die Lieferungen werden nicht vom AG oder
seinen
Vertretern entgegengenommen.
Hebezeuge und andere Transporthilfsmittel werden dem AN
bauseits nicht zur Verfügung gestellt.
Die Anlieferung erfolgt ausschließlich über die im
BE-Plan
ausgewiesenen Zufahrten.
Lagermöglichkeiten innerhalb des Gebäudes können nicht
zur Verfügung gestellt werden.
Das Aufstellen von Materialcontainern, Lagerplätzen
u.ä.
auf den im BE-Gelände dafür vorgesehenen Flächen sind
im Vorfeld über die Bauüberwachung des AG genehmigen
zu lassen.
Die Anfuhr von Stoffen und Bauteilen sowie Montagen,
Kraneinsätzen oder sonstigen Vorgängen, die den
Baustellenbetrieb
beeinträchtigen, ist der Bauüberwachung des AG
mindestens eine
Woche vorher mitzuteilen sowie im Rahmen der
Bauberatungen verbindlich abzustimmen.
Alle damit verbundenen Aufwendungen sind in
Abhängigkeit
der vom Auftragnehmer gewählten Technologie in die
Einheitspreise
einzukalkulieren und werden nicht gesondert vergütet.

3.3 Baureinigung, Ordnung, Sicherheit
Nach jedem Arbeitstag ist die Baustelle vollständig von
Material, Werkzeugen, Hilfsmitteln, Abbruch-, Rest und
Verpackungsmaterial sowie sonstigen Verschmutzungen
eigenverantwortlich zu beräumen. Anfallender Schutt
sowie Abfallstoffe sind täglich zu beseitigen. Die
Arbeitsplätze sowie montierte Elemente sind nach
Beendigung der täglichen Arbeitszeit unfallsicher zu
hinterlassen.

3.4 Örtliche Situation
Im BE-Plan ist die beanspruchbare Fläche für alle am
Bau beteiligten
Unternehmen ausgewiesen.
Den Bietern wird vor Angebotsabgabe die Möglichkeit der
Objektbesichtigung nach Anmeldung beim AG eingeräumt.

3.5 Schutz des Bestandes
Die vorhandenen baulichen Anlagen, sowie bereits
fertiggestellte Bauteile sind durch den AN für den
Zeitraum der Bauarbeiten vor Beschädigungen sowie vor
Verunreinigungen zu schützen. Überquerungen
befestigter Flächen mit schwerem Gerät sind ohne
Absprache und Zustimmung durch den AG nicht gestattet.
Materiallieferungen können nur auf den vom AG
zugewiesenen Plätzen innerhalb des Grundstückes,
beschränkt auf den Tagesbedarf, gelagert werden. Eine
Besichtigung der örtlichen Verhältnisse wird
angeraten. Eventuelle Beschädigungen an baulichen
Anlagen sind vom AN in eigener Verantwortung zu
beseitigen und der Urzustand ist wieder herzustellen.

3.6
Vor Beginn solcher Leistungen, die nach der
Leistungserbringung
nicht mehr nachvollziehbar sind, hat der Auftragnehmer
das Aufmaß
auf der Grundlage der vorliegenden Ausführungsplanung
zu erstellen
und die Bestätigung des Auftraggebers, bzw. des mit der
Bauüberwachung beauftragten Ingenieurbüros einzuholen.
Soweit nicht anders beschrieben, gelten die vom AG
übergebenen
Ausführungspläne als Abrechnungsgrundlage.
Für alle Leistungen, die nicht anhand der
Planunterlagen ablesbar
sind, sind durch den AN prüffähige Unterlagen zu
erstellen, d.h.
entsprechende Skizzen bzw. Anlagen einschließlich aller
erforderlichen Maßangaben zu fertigen und der
Abrechnung zur
Prüfung beizulegen.

3.7
Schlussdokumentation, Verwendbarkeitsnachweise
In Vorbereitung der Übergabe des Bauvorhabens an den
Nutzer ist die
vollständige Schlussdokumentation (in geordneter Form
mit
Inhaltsverzeichnis) der Bauleitung zur Verfügung zu
stellen, in
2-facher Papierausfertigung und 1-fach digital auf
Datenträger
(USB-Stick) oder per eMail, im PDF-Format.
Dazu zählen u.a. (soweit zutreffend):
- Fachunternehmererklärung
- Bautagesberichte
- Prüfbescheinigungen, Zertifikate, Zulassungen,
Übereinstimmungserklärungen
- bauphysikalische bzw. technische Nachweise
- Einbau- und Wartungsanleitung
- Wartungsvertrag
- Reinigungs- und Pflegeanleitungen
- Lieferscheine als Beleg der geforderten Materialgüte
- Zusammenstellung der verlegten Beläge bzw.
verwendeten Farben,
gegliedert nach Verwendungsort, Hersteller und
Produktbezeichnung
mit Farb-Nr. für spätere Nachbestellungen
- Prüfprotokolle / Bescheinigungen u.a. Prüfstatiker
- Protokolle von Sachverständigenabnahmen und
Sachkundigenabnahmen
- Revisionsunterlagen (technische Gewerke)
Bereits vor Ausführungsbeginn sind alle Genehmigungen,
Zulassungen, Prüfzeugnisse, Übereinstimmungserklärungen
und
Aufzeichnungen über die Prüfung von Bauprodukten der
einzubauenden Bauprodukte der Bauleitung vorzulegen,
d.h. in einer
geordneten Dokumentation digital auf Datenträger
(USB-Stick) oder
per eMail, im PDF-Format zu übergeben.
Eventuell entstehende Aufwendungen sind in der
Kalkulation zu
berücksichtigen.

*Hinweis*
Auf Grundlage dieser Leistungsbeschreibung sowie der
beiliegenden Ausführungszeichnungen ist das Angebot
positionsuntersetzt entsprechend der aufgeführten
Positionen aufzustellen. Alle Leistungen verstehen sich
als Komplettleistungen einschl. aller für die volle
Funktionsfähigkeit erforderlichen Maßnahmen.

Abkürzungen:
AN=Auftragnehmer
AG=Auftraggeber
L/B/H/=Länge/Breite/Höhe/Tiefe

### Titel 01 vorbereitende Maßnahmen

#### Untertitel 01.01 Werkplanung, sonstiges

**01.01.0010 Werkplanung**
Auf der Grundlage der Leitplanung des Architekten, der
Statik und
aller übergebenen Unterlagen
sowie der Begutachtung der örtlichen Verhältnis durch
den AN ist
durch den AN eine Werkplanung für die nachfolgend
beschriebenen
Leistungen entsprechend der Vorgaben der Objektplanung
vorzunehmen und mit den dazugehörigen Zeichnungen,
Montageplänen
und Technologiedarstellung zu erstellen.
Die Ausführung der Leistung hat erst nach Freigabe
durch den
Architekten zu erfolgen.
Des Weiteren hat die Werkplanung alle Angaben zu
enthalten, die zur
fachtechnischen Prüfung entsprechend den Anforderungen
und zur
Beurteilung der Übereinstimmung mit dem
Leistungsverzeichnis und
dem Projekt erforderlich sind, zu enthalten.
Die Werkplanung ist in prüffähiger Form in 2-facher
Ausfertigung und
1-fach in digitaler Form dem AG zu übergeben.
Menge: 1,000 PSCH

**01.01.0020 Einholung Schachterlaubnisscheine**
Einholung der Schachterlaubnisscheine bzw. der
Leitungsinformationsscheine bei den Ver- und
Entsorgungsunternehmen.
Einzukalkulieren sind Aufwendungen für
Genehmigungsgebühren, für Formulare usw. sowie Gebühren
für Zeichnungsunterlagen der Ver- und
Entsorgungsunternehmen und für des Anfertigen von
Kopien.
Menge: 1,000 PSCH

**01.01.0030 Nachweise Medienfreischaltung**
Einholung von Nachweisen zur Medienfreischaltung
(Freigabeprotokolle).
Vor Beginn der Arbeiten hat sich der AN beim AG über
den Stand der Medienfreischaltung nachweislich zu
informieren. Müssen Medien freigeschaltet werden, so
ist der entsprechende Verfahrensweg mittels
Freigabeprotokollen
einzuhalten.
Menge: 1,000 PSCH

**01.01.0040 Statischer Nachweis Baugrubenverbau**
In Anlehnung an STLB-Bau

statischer Nachweis nach Vorgaben der bauseits
erstellten Statik
einschl. erforderlicher Unterlagen und
Ausführungszeichnungen für nachfolgend beschriebene
Leistungen des Baugrubenverbaus
erstellen, einschließlich deren Prüfung durch ein
zugelassenes Prüfingenieurbüro mit Vorlage der
erforderlichen Prüfberichte.
Menge: 1,000 PSCH

**01.01.0050 Beweissicherungsverfahren**
In Anlehnung an STLB-Bau

Beweissicherung der Außenanlagen und Sockelbereiche
einschl. der erdberührten Bauteile (Fundamente) bis ca.
80cm unter OK Gelände geplant nach Freilegen
(Erdaushub) der betreffenden Bereiche,
zur Dokumentation sowie als Grundlage für Abrechnung
von nachfolgend beschriebenen Leistungen,
Ausführung vor Beginn der Putzarbeiten nach Abkehren
der Flächen in Abstimmung mit dem Auftraggeber,
Durchführung der Beweissicherung durch einen
Sachkundigen,
im Beisein der örtlichen Bauüberwachung,
Zustand und Beschaffenheit der zu bearbeitenden
Flächen, abschnittsweise feststellen und dokumentieren,
durch Begehung mit schriftlichem Protokoll und
Anfertigen von Lichtbildern, Protokolle und Anlagen
müssen durch Unterschrift des AG und des AN anerkannt
sein,
Vorlage aller Beweissicherungen dient als
Abrechnungsgrundlage,
2 Ausfertigungen in Papierform, und 1x digital.
Menge: 1,000 St

### Titel 02 Baustelleneinrichtung

#### Untertitel 02.01 Baustelleneinrichtung, in Bauabschnitten

**02.01.0010 Schutzzaun aufstellen**
In Anlehnung an STLB-Bau

Schutzzaun, versetzbar, auf unbefestigtem Untergrund,
aus Einzelelementen mit verzinktem
Stahlrohrrahmen und Vergitterung, verschraubt,
Zaunoberkante über Oberfläche Gelände 2 m,
aufstellen.
Menge: 250,000 m

**02.01.0020 Schutzzaun umsetzen**
In Anlehnung an STLB-Bau

Schutzzaun, versetzbar, auf unbefestigtem Untergrund,
aus Einzelelementen mit verzinktem
Stahlrohrrahmen und Vergitterung, verschraubt,
Zaunoberkante über Oberfläche Gelände 2 m,
zeitversetzt in 3 Bauabschnitten,
umsetzen auf gesonderte Anweisung des AG.
Menge: 165,000 m

**02.01.0030 Schutzzaun räumen**
In Anlehnung an STLB-Bau

Schutzzaun, versetzbar, auf unbefestigtem Untergrund,
aus Einzelelementen mit verzinktem
Stahlrohrrahmen und Vergitterung, verschraubt,
Zaunoberkante über Oberfläche Gelände 2 m,
räumen.
Menge: 250,000 m

**02.01.0040 Schutzzaun vorhalten, instand halten**
In Anlehnung an STLB-Bau

Schutzzaun, versetzbar, auf unbefestigtem Untergrund,
aus Einzelelementen mit verzinktem
Stahlrohrrahmen und Vergitterung, verschraubt,
Zaunoberkante über Oberfläche Gelände 2 m,
vorhalten, instand halten DIN 31051.
Menge = Vorhaltemenge (m) x Vorhaltedauer (Wo)
Menge: 13000,000 mWo

**02.01.0050 Tor abschließbar Metallgitter B 5m H 2m einbauen**
In Anlehnung an STLB-Bau

Behelfsmäßiges Tor, abschließbar, aus Metallgitter,
vorgefertigt, im Bauzaun, Breite 5 m, Höhe 2m,
einbauen, einschließlich Vorhängeschloss als 4-fach
Zahlenschloss, wetterfest, messing,
Stahlkette wetterfest, Ø mind. 5mm,
Menge: 2,000 St

**02.01.0060 Tor abschließbar Metallgitter B 5m H 2m räumen**
In Anlehnung an STLB-Bau

Behelfsmäßiges Tor, abschließbar, aus Metallgitter,
vorgefertigt, im Bauzaun, Breite 5 m, Höhe 2m,
räumen, einschließlich Vorhängeschloss als 4-fach
Zahlenschloss, wetterfest, messing,
Stahlkette wetterfest, Ø mind. 5mm,
Menge: 2,000 St

**02.01.0070 Tor abschließbar Metallgitter B 5m H 2m umsetzen**
In Anlehnung an STLB-Bau

Behelfsmäßiges Tor, abschließbar, aus Metallgitter,
vorgefertigt, im Bauzaun, Breite 5 m, Höhe 2m,
umsetzen,
einschließlich Vorhängeschloss als 4-fach
Zahlenschloss, wetterfest, messing,
Stahlkette wetterfest, Ø mind. 5mm,
zeitversetzt in 3 Bauabschnitten,
auf gesonderte Anweisung des AG.
Menge: 2,000 St

**02.01.0080 Tor abschließbar Metallgitter B 5m H 2m vorhalten, instand halten**
In Anlehnung an STLB-Bau

Behelfsmäßiges Tor, abschließbar, aus Metallgitter,
vorgefertigt, im Bauzaun, Breite 5 m, Höhe 2m,
vorhalten, instand halten DIN 31051.
Menge = Vorhaltemenge (St) x Vorhaltedauer (Wo)
Menge: 104,000 StWo

**02.01.0090 Tor Metallgitter 1-flg, Notausgang einbauen**
In Anlehnung an STLB-Bau

Behelfsmäßiges Tor, einflügelig, aus Metallgitter,
vorgefertigt, im Bauzaun, Breite über 1,25 bis 1,5 m,
Höhe über 1,75 bis 2 m,
als Notausgang, Fluchtweg einschließlich Kennzeichnung
gemäß DIN EN 179,
einbauen.
Menge: 2,000 St

**02.01.0100 Tor Metallgitter 1-flg, Notausgang umsetzen**
In Anlehnung an STLB-Bau

Behelfsmäßiges Tor, einflügelig, aus Metallgitter,
vorgefertigt, im Bauzaun, Breite über 1,25 bis 1,5 m,
Höhe über 1,75 bis 2 m,
als Notausgang, Fluchtweg einschließlich Kennzeichnung
gemäß DIN EN 179,
zeitversetzt in 3 Bauabschnitten,
umsetzen auf gesonderte Anweisung des AG.
Menge: 4,000 St

**02.01.0110 Tor Metallgitter 1-flg, Notausgang räumen**
In Anlehnung an STLB-Bau

Behelfsmäßiges Tor, einflügelig, aus Metallgitter,
vorgefertigt, im Bauzaun, Breite über 1,25 bis 1,5 m,
Höhe über 1,75 bis 2 m,
als Notausgang, Fluchtweg einschließlich Kennzeichnung
gemäß DIN EN 179,
räumen.
Menge: 2,000 St

**02.01.0120 Tor Metallgitter 1-flg, Notausgang vorhalten instand halten**
In Anlehnung an STLB-Bau

Behelfsmäßiges Tor, einflügelig, aus Metallgitter,
vorgefertigt, im Bauzaun, Breite über 1,25 bis 1,5 m,
Höhe über 1,75 bis 2 m,
als Notausgang, Fluchtweg einschließlich Kennzeichnung
gemäß DIN EN 179,
vorhalten, instand halten DIN 31051.
Menge = Vorhaltemenge (St) x Vorhaltedauer (Wo)
Menge: 104,000 StWo

**02.01.0130 Schutz Leuchte herstellen**
In Anlehnung an STLB-Bau

Stangengeviert als Schutz
gegen mechanische Schäden an Straßenleuchte
herstellen,
Seitenlänge 2 m, 4 Stangen, Zopfdicke mind. 8 cm,
Länge mind. 1,8 m, mit mind. 20 mm dicken und mind. 20
cm
breiten Brettern miteinander verbinden, 3 Bretter
übereinander,
Mindesthöhe 1,8m
zeitversetzt in 3 Bauabschnitten,
Menge: 5,000 St

**02.01.0140 Schutz Leuchte räumen**
In Anlehnung an STLB-Bau

Stangengeviert als Schutz
gegen mechanische Schäden an Straßenleuchte
räumen,
Seitenlänge 2 m, 4 Stangen, Zopfdicke mind. 8 cm,
Länge mind. 1,8 m, mit mind. 20 mm dicken und mind. 20
cm
breiten Brettern miteinander verbinden, 3 Bretter
übereinander,
Mindesthöhe 1,8m
zeitversetzt in 3 Bauabschnitten,
Menge: 5,000 St

**02.01.0150 Schutz Leuchte vorhalten, instand halten**
In Anlehnung an STLB-Bau

Stangengeviert als Schutz
gegen mechanische Schäden an Straßenleuchte,
Seitenlänge 2 m, 4 Stangen, Zopfdicke mind. 8 cm,
Länge mind. 1,8 m, mit mind. 20 mm dicken und mind. 20
cm
breiten Brettern miteinander verbinden, 3 Bretter
übereinander,
Mindesthöhe 1,8m
vorhalten, instand halten DIN 31051.
Menge = Vorhaltemenge (St) x Vorhaltedauer (Wo)
Menge: 90,000 StWo

**02.01.0160 Stammschutz herstellen**
In Anlehnung an STLB-Bau

Stammschutz durch 20 mm dicken Bohlenmantel einschl.
Polsterung
gegen den Baum, Stammumfang in 1 m Höhe gemessen über
0,3m bis
0,6m, Mindestabstand vom Stamm 10 cm, Mindesthöhe 2 m,
herstellen,
zeitversetzt in 3 Bauabschnitten
Menge: 4,000 St

**02.01.0170 Stammschutz räumen**
In Anlehnung an STLB-Bau

Stammschutz durch 20 mm dicken Bohlenmantel einschl.
Polsterung
gegen den Baum, Stammumfang in 1 m Höhe gemessen über
0,3m bis
0,6m, Mindestabstand vom Stamm 10 cm, Mindesthöhe 2 m,
räumen.
zeitversetzt in 3 Bauabschnitten
Menge: 4,000 St

**02.01.0180 Stammschutz vorhalten, instand halten**
In Anlehnung an STLB-Bau

Stammschutz durch 20 mm dicken Bohlenmantel einschl.
Polsterung
gegen den Baum, Stammumfang in 1 m Höhe gemessen über
0,3m bis
0,6m, Mindestabstand vom Stamm 10 cm, Mindesthöhe 2 m,
vorhalten, instand halten DIN 31051.
Menge = Vorhaltemenge (St) x Vorhaltedauer (Wo)
Menge: 70,000 StWo

**02.01.0190 Schutzabdeckung Bauteil herstellen**
In Anlehnung an STLB-Bau

Schutzabdeckung vorhandener Bauteile, Fassadenbereiche,
Fenster, Türen, RWA-Geräte etc.
Abdeckung aus Hartfaserplatten, Dicke ca.. 6 mm,
herstellen,
zeitversetzt in 3 Bauabschnitten,
auf gesonderte Anweisung des AG.
Menge: 150,000 m2

**02.01.0200 Schutzabdeckung Bauteil entfernen**
In Anlehnung an STLB-Bau

Schutzabdeckung vorhandener Bauteile, Fassadenbereiche,
Fenster, Türen, RWA-Geräte etc.
Abdeckung aus Hartfaserplatten, Dicke ca.. 6 mm, nach
Abschluss der Tiefbauarbeiten rückstandlos entfernen,
zeitversetzt in 3 Bauabschnitten,
auf gesonderte Anweisung des AG.
Menge: 150,000 m2

**02.01.0210 Schutzabdeckung Bauteil vorhalten, instand halten**
Schutzabdeckung vorhandener Bauteile, Fassadenbereiche,
Fenster, Türen, RWA-Geräte etc.
Abdeckung aus Hartfaserplatten, Dicke ca.. 6 mm,
vorhalten, instand halten DIN 31051.
Menge = Vorhaltemenge (m2) x Vorhaltedauer (Wo)
Menge: 2600,000 m2Wo

**02.01.0220 Baustraße herstellen**
in Anlehnung an STLB-Bau 04-2020 000

Behelfsmäßige Straße für öffentlichen Verkehr, auf
geeigneter Trennlage,
frostsicher, Dicke 20cm, bitumenhaltig gebunden,
natürliche Gesteinskörnung TL Gestein,
Belastungsklasse RStO 12 Bk3,2,
herstellen,
zeitversetzt in 3 Bauabschnitten
Menge: 425,000 m2

**02.01.0230 Baustraße räumen**
in Anlehnung an STLB-Bau 04-2020 000

Behelfsmäßige Straße für öffentlichen Verkehr, auf
geeigneter Trennlage,
frostsicher, Dicke 20cm, bitumenhaltig gebunden,
natürliche Gesteinskörnung TL Gestein,
Belastungsklasse RStO 12 Bk3,2,
räumen,
zeitversetzt in 3 Bauabschnitten
Menge: 425,000 m2

**02.01.0240 Baustraße vorhalten, instand halten**
in Anlehnung an STLB-Bau 04-2020 000

Behelfsmäßige Straße für öffentlichen Verkehr, auf
geeigneter Trennlage,
frostsicher, Dicke 20cm, bitumenhaltig gebunden,
natürliche Gesteinskörnung TL Gestein,
Belastungsklasse RStO 12 Bk3,2,
vorhalten, instand halten DIN 31051.
Menge = Vorhaltemenge (m2) x Vorhaltedauer (Wo)
Menge: 10625,000 m2Wo

**02.01.0250 Verkehrszeichen Gr.1 aufstellen**
In Anlehnung an STLB-Bau

Verkehrszeichen nach StVO, Größe 1 nach
Verkehrszeichenkatalog, mit Aufstellvorrichtung, mit
Standsicherheitsnachweis, TL Aufstellvorrichtungen,
aufbauen.
zeitversetzt in 3 Bauabschnitten
Menge: 4,000 St

**02.01.0260 Verkehrszeichen Gr.1 räumen**
In Anlehnung an STLB-Bau

Verkehrszeichen nach StVO, Größe 1 nach
Verkehrszeichenkatalog, mit Aufstellvorrichtung, mit
Standsicherheitsnachweis, TL Aufstellvorrichtungen,
räumen,
zeitversetzt in 3 Bauabschnitten
Menge: 4,000 St

**02.01.0270 Verkehrszeichen Gr.1 vorhalten, instand halten**
In Anlehnung an STLB-Bau

Verkehrszeichen nach StVO, Größe 1 nach
Verkehrszeichenkatalog, mit Aufstellvorrichtung, mit
Standsicherheitsnachweis, TL Aufstellvorrichtungen,
vorhalten, instand halten DIN 31051.
Menge = Vorhaltemenge (St) x Vorhaltedauer (Wo)
Menge: 70,000 StWo

**02.01.0280 Lagerfläche herstellen**
In Anlehnung an STLB-Bau

Lagerfläche für Baumaterialien, Container etc. auf
Rasenfläche, einschl. Unterkonstruktion, aus geeigneten
Lastverteilerplatten und Trennlage, Verlegeausführung
rutschfest, Dicke über 25 bis 30 mm, herstellen,
in zwei Abschnitten, Einzelfläche jeweils 130m2 bis
200m2
Menge: 470,000 m2

**02.01.0290 Lagerfläche räumen**
In Anlehnung an STLB-Bau

Lagerfläche für Baumaterialien, Container etc. auf
Rasenfläche, einschl. Unterkonstruktion, aus geeigneten
Lastverteilerplatten und Trennlage, Verlegeausführung
rutschfest, Dicke über 25 bis 30 mm, räumen
in zwei Abschnitten, Einzelfläche jeweils 130m2 bis
200m2
Menge: 470,000 m2

**02.01.0300 Lagerfläche vorhalten, instand halten**
In Anlehnung an STLB-Bau

Lagerfläche für Baumaterialien, Container etc. auf
Rasenfläche, einschl. Unterkonstruktion, aus geeigneten
Lastverteilerplatten und Trennlage, Verlegeausführung
rutschfest, Dicke über 25 bis 30 mm, herstellen,
in zwei Abschnitten, Einzelfläche jeweils 130m2 bis
200m2
vorhalten, instand halten DIN 31051.
Menge = Vorhaltemenge (m2) x Vorhaltedauer (Wo)
Menge: 12220,000 m2Wo

**02.01.0310 Behelfsbrücke Fußgänger m. Auflager herstellen**
In Anlehnung an STLB-Bau

Behelfsbrücke für Fußgänger, ohne offene Fugen, mit
rutschhemmender Oberfläche, in Geländehöhe, für
öffentlichen Verkehr, Nutzbreite bis 1,5 m, Länge über
2,5 bis 3 m, mit Schutzgeländer aus verzinktem Stahl,
herstellen,
Auflager im Türbereich nicht möglich, tragfähige
Unterkonstruktion herstellen.
Menge: 4,000 St

**02.01.0320 Behelfsbrücke Fußgänger umsetzen**
In Anlehnung an STLB-Bau

Behelfsbrücke für Fußgänger, ohne offene Fugen, mit
rutschhemmender Oberfläche, in Geländehöhe, für
öffentlichen Verkehr, Nutzbreite bis 1,5 m, Länge über
2,5 bis 3 m, mit Schutzgeländer aus verzinktem Stahl,
umsetzen
Auflager im Türbereich nicht möglich, tragfähige
Unterkonstruktion herstellen,
zeitversetzt in 3 Bauabschnitten,
auf gesonderte Anweisung des AG.
Menge: 5,000 St

**02.01.0330 Behelfsbrücke Fußgänger räumen**
In Anlehnung an STLB-Bau

Behelfsbrücke für Fußgänger, ohne offene Fugen, mit
rutschhemmender Oberfläche, in Geländehöhe, für
öffentlichen Verkehr, Nutzbreite bis 1,5 m, Länge über
2,5 bis 3 m, einschließlich tragfähiger
Unterkonstruktion für Auflager, mit Schutzgeländer aus
verzinktem Stahl, räumen
Menge: 4,000 St

**02.01.0340 Behelfsbrücke Fußgänger vorhalten, instand halten**
In Anlehnung an STLB-Bau

Behelfsbrücke für Fußgänger, ohne offene Fugen, mit
rutschhemmender Oberfläche, in Geländehöhe, für
öffentlichen Verkehr, Nutzbreite bis 1,5 m, Länge über
2,5 bis 3 m, einschließlich tragfähiger
Unterkonstruktion für Auflager mit Schutzgeländer aus
verzinktem Stahl,
vorhalten, instand halten DIN 31051.
Menge = Vorhaltemenge (St) x Vorhaltedauer (Wo)
Menge: 70,000 StWo

**02.01.0350 Bautreppe Steigungen 20 St aufbauen**
In Anlehnung an STLB-Bau

Bautreppe,
Steigungen '20' St,
Höhe Steigung '19' cm,
Tiefe Treppenauftritt '26' cm, mit einem Podest,
Podestlänge 100 cm, Nutzbreite bis 0,9 m, einschl.
2-seitigem Seitenschutz, mit Geländer- und
Zwischenholm, aufbauen.
Menge: 2,000 St

**02.01.0360 Bautreppe Steigungen 20 St umsetzen**
In Anlehnung an STLB-Bau

Bautreppe,
Steigungen '20' St,
Höhe Steigung '19' cm,
Tiefe Treppenauftritt '26' cm, mit einem Podest,
Podestlänge 100 cm, Nutzbreite bis 0,9 m, einschl.
2-seitigem Seitenschutz, mit Geländer- und
Zwischenholm, umsetzen.
zeitversetzt in 3 Bauabschnitten,
auf gesonderte Anweisung des AG.
Menge: 2,000 St

**02.01.0370 Bautreppe Steigungen 20 St abbauen**
In Anlehnung an STLB-Bau

Bautreppe,
Steigungen '20' St,
Höhe Steigung '19' cm,
Tiefe Treppenauftritt '26' cm, mit einem Podest,
Podestlänge 100 cm, Nutzbreite bis 0,9 m, einschl.
2-seitigem Seitenschutz, mit Geländer- und
Zwischenholm, abbauen.
Menge: 2,000 St

**02.01.0380 Bautreppe Steigungen 20 St vorhalten, instand halten**
Bautreppe,
Steigungen '20' St,
Höhe Steigung '19' cm,
Tiefe Treppenauftritt '26' cm, mit einem Podest,
Podestlänge 100 cm, Nutzbreite bis 0,9 m, einschl.
2-seitigem Seitenschutz, mit Geländer- und
Zwischenholm,
vorhalten, instand halten DIN 31051.
Menge = Vorhaltemenge (St) x Vorhaltedauer (Wo)
Menge: 104,000 StWo

**02.01.0390 Öffnung Außenwand mechanischer Schutz herstellen, über 6,0 bis 7,5m²**
In Anlehnung an STLB-Bau

Außenwandöffnung des Rohbaus, als mechanischer Schutz
schließen, Einzelgröße über 6,0 bis 7,5 m2, aus
Flachpressplatten, Dicke ca. 22 mm, einschließlich
geeigneter Trag- und Unterkonstruktion und aller
Verbindungs- und Befestigungsmittel,
Befestigungsuntergrund Beton.
Menge: 7,500 m2

**02.01.0400 Öffnung Außenwand mechanischer Schutz entfernen, über 6,0 bis 7,5m²**
In Anlehnung an STLB-Bau

Außenwandöffnung des Rohbaus, als mechanischer Schutz,
Einzelgröße über 6,0 bis 7,5m², aus Flachpressplatten,
Dicke ca. 22 mm, einschließlich geeigneter Trag- und
Unterkonstruktion und aller Verbindungs- und
Befestigungsmittel, Befestigungsuntergrund Beton,
rückstandslos entfernen, nach Freimeldung des AG.
Menge: 7,500 m2

**02.01.0410 Öffnung Außenwand mechanischer Schutz vorh, instand halten, über 6,0 bis 7,5m²**
In Anlehnung an STLB-Bau

Außenwandöffnung des Rohbaus, als mechanischer Schutz,
Einzelgröße über 6,0 bis 7,5m², aus Flachpressplatten,
Dicke ca. 22 mm, einschließlich geeigneter Trag- und
Unterkonstruktion und aller Verbindungs- und
Befestigungsmittel, Befestigungsuntergrund Beton,
vorhalten und instand halten DIN 31051,
mal '1 Woche' (Instandhaltedauer)
Positionsmenge = Produkt aus 'm2' (Instandhaltemenge).
Menge: 45,000 m2Wo

**02.01.0420 Sanitärcontainer D/H aufstellen Standplatz herrichten**
In Anlehnung an STLB-Bau

Sanitärcontainer
Abmessungen ca. (6,00+2,50)x2,50x2,50m,
anfahren/fachgerecht komplett funktionsfähig
aufstellen, zur Nutzung durch andere AN, beheizbar,
elektrisch,
gemäß Anforderungen der gültigen
Arbeitsstättenrichtlinie ASR A4.1,
Energiekosten Heizung, Beleuchtung und Kosten
Wasserverbrauch trägt der AG,
doppelwandig, isoliert,  Installation und Betreibung
sind frostsicher vorzusehen.,
inkl. erforderl. Unterkonstruktionen sowie Freimachung
des Geländes, Gefälleausgleich +-20cm und aller
notwendigen Übergabepunkte für die Ver- und
Entsorgungsanschlüsse am Container,
Wasseranschluss und Abwasseranschluss in Abstimmung mit
den Fachgewerken gemäß Leitungsbestand sind
Leistungsbestandteil, siehe gesonderte Positionen,
Stromanschluss an Baustromverteiler ist
Leistungsbestandteil,
Ausstattung mit geeignetem Feuerlöscher,
Elektroheizung, Beleuchtung,
für männliches und weibliches Personal, getrennt
Herren: mit 3 WC-Becken, 3 Urinalen, 1 Dusche und 5
Waschbecken mit Ablage und Spiegel,
Damen: mit 1 WC-Becken, 1 Waschbecken mit Ablage und
Spiegel,
einschl. Beheizen, vorhalten, instand halten DIN 31051,
warten, betreiben und täglich reinigen,
einschl. Bestückung mit Verbrauchsmaterialien.
Aufstellort gemäß Baustelleneinrichtungsplan.
Vorhaltedauer 12 Monate, beginnend ab Abruf durch AG.
Abrechnung pro Monat Standzeit
Positionsmenge = Produkt aus Vorhaltemenge in Stück x
mal
Vorhaltedauer in Monaten
Menge: 12,000 StMt

**02.01.0430 Sanitärcontainer D/H räumen, Standplatz räumen**
In Anlehnung an STLB-Bau

Sanitärcontainer der Vorposition räumen, abfahren,
einschließlich Standplatz wieder herstellen und
Sicherung der Übergabepunkte,
auf Anordnung des AG.
Menge: 1,000 St

**02.01.0440 Sanitärcontainer D/H zusätzlich vorhalten, instand halten, betreiben**
In Anlehnung an STLB-Bau

Sanitärcontainer der Vorposition, vorhalten und instand
halten DIN 31051, Ver- und Entsorgungseinrichtungen
warten, betreiben und täglich reinigen,
einschl. Bestückung mit Verbrauchsmaterialien, über die
vorgesehene Einsatzzeit (12 Monate) hinaus,

Positionsmenge = Produkt aus Vorhaltemenge in St mal
Vorhaltedauer in Wo
Menge: 12,000 StWo

**02.01.0450 Anschluss herstellen an bestehende TW-Leitung**
Herstellen des trinkwasserseitigen Anschluss
an den Sanitär-Container einschl. Formteile,
Anschluss herstellen an vorhandener
Trinkwasserinstallation außerhalb des Gebäudes
einschl. Entleeren des Leitungsabschnittes, Einsetzen
eines T-Stücks
in vorhandene TW-Leitung sowie aller erforderlichen
Verbindungsmittel
Menge: 1,000 St

**02.01.0460 Freistrom-Absperrventil, mit Entleerstopfen, IG, DN 32**
Freistrom-Absperrventil, mit Entleerstopfen, IG, DN 32
mediumberührte Metallteile aus entzinkungsfreiem und
korrosionsbeständigem Rotguss, beständig gegen
aggressives Wasser, EPDM-Sitzdichtung,
O-Ring-Spindelabdichtung, Kegel aus Rotguss,
Innengewinde, mit Entleerstopfen, mit grünem Handrad,
totraumfrei, DVGW-Zulassung, Kunststoffteile mit
KTW-Zulassung, bis DN 32
Schallschutzzulassung nach DIN EN ISO 3822 Klasse 1,
DIN EN 1213, Druckstufe PN 16, max. Betriebstemperatur
110 °C
Menge: 1,000 St

**02.01.0470 PE-Druckrohr, isoliert DIN 8074/8075, DN 32**
PE-Druckrohr, DIN 8074/8075
für Trinkwasserinstallation, Verlegung überwiegend im
Erdreich,
in Ringen PN 10, Dimension: 40 x 3,7 mm (DN 32
einschließlich Isolierschlauch
- für mechanisch stark beanspruchte Leitungen
- Isolierschlauch aus PE-Weichschaum, zylindrisch
extrudierter, geschlosszellig, ungeschlitzt
- mit widerstandsfähiger roter PE-Schutzfolie
- extrem robust und strapazierfähig
- alle Stoßnähte sind mit Klebeband zu schließen
- Wärmeleitfähigkeit gemäß DIN EN ISO 8497:0,04 W/(m*K)
- Dämmstärke 30 mm,
einschl. aller erforderlichen Form- und
Verbindungsstücke (z.B.
Bögen, T-Stücke, Reduzierungen, Übergangsstücke usw.)
sowie
Befestigungen für die Verlegung außerhalb von Gebäuden
Menge: 10,000 m

**02.01.0480 Bauwasserzähler**
Einbau des Bauwasserzählers
(Setzen von Passstück nach Angaben des
Wasserversorgers),
erforderlicher Absprachen / Beantragungen beim
Wasserversorger
sowie zur Rückführung nach Beendigung der Baumaßnahme
Menge: 1,000 St

**02.01.0490 Druckprüfung**
Durchführung von Druckprüfung mit Druckluft bzw.inerten
Gasen für
Trinkwasserinstallationen in Teilabschnitten nach ZVSHK
Merkblatt
und unter Berücksichtigung der anerkannten Regeln mit
Sichtprobe,
Dichtheitsprüfung und der Belastungsprüfung einschl.
Druckprobenprotokoll.
Menge: 1,000 St

**02.01.0500 KG DN 100, SW-Leitung**
KG-Rohr DN 100, einschließlich Zuschnitt,
Kanalrohre und Formteile aus Kunststoff
aus weichmacherfreiem Polyvinylchlorid (PVC-U).
Gekennzeichnet nach DIN 19534 sowie dem Gütezeichen der
Gütegemeinschaft Kunststoffrohre e.V., Bonn.
Farbe: orange-braun (RAL 8023/DIN 19534 Bl.2)
mittlere Dichte: 1,4 g/cm3
Längenausdehnung: 0.08 mm/mk
Wärmeleitfähigkeit: 0.15 W/mk
Elastizitätsmodul: 1.750 N/mm2 (langzeit)
3.600 N/mm2 (kurzzeit)
chem. Beständig gemäß DIN 8061 Beiblatt 1
Verlegung: Nach Verlegevorschriften "PVC-Kanalrohre"
des
Kunststoffverbandes, DIN 4033 und DIN 1986.
Verbindungen: mit Steckmuffen mit werkseitig
eingelegten
Lippendichtungen.
Die Verbindungs- und Dichtmaterialien sowie das
Montagematerial
(Gleitmittel, Reiniger und Klebstoff) sind als Zuschlag
in die Einheitspreise
mit aufzunehmen. Formstücke sind einzeln aufgeführt.
Sämtliche Rohrleitungen werden im Erdreich verlegt und
bis ins
Gebäude hineingeführt. Die Verlegung hat in
feinkörnigem
Kies zu erfolgen. Alle Öffnungen der Rohrstränge sind
während der
Bauzeit dicht zu verwahren.
Menge: 10,000 m

**02.01.0510 KG-Bogen 45°, DN 100**
Form-/Verbindungsstück für KG-Rohr als Bogen 45°,
KGB DN 100,
passend zur vorbeschriebenen Schmutzwasserleitung
Menge: 4,000 St

**02.01.0520 Herstellen des Schmutzwasser-Anschlusses**
Herstellen des Schmutzwasser-Anschlusses an den
vorhandenen
SW-Revisionsschacht
Menge: 1,000 St

**02.01.0530 Frostschutzheizband**
Frostschutzheizband, 10 W/m bei 5 Grad C
Halogenfreies, selbstverlöschendes und raucharmes
Heizband,
bestehend aus: Zwei parallelen, verzinnten
Kupferlitzen, 1,2mm², dem dazwischenliegenden
molekular-vernetzten, selbstregelnden Heizelement,
einer elektrischen Isolierhülle und einem Schutzmantel
aus selbstverlöschenden, halogenfreien als auch
raucharmen Material und einem Schutzgeflecht aus
verzinnter Kupferlitze, gemäß EN 62395. Das Heizband
muss den aktuellen elektrischen Anforderungen nach
IEC62395-1 (2013 Edition), VDE-0721-52, DIN EN 62395-1
als auch den aktuellen Feuer-, Halogen-, Rauch und
UV-Schutz Anforderungen nach DIN IEC 61034-2, IEC
60754-1, IEC 60068-2-5/9 sowie der aktuellen RoHS
Richtlinie entsprechen.
Schutzklasse: 1,
Brandschutz: Low
Smoke Zero Halogen (Halogenfrei, selbstverlöschend und
raucharm),
Schnellverbindungssystem,
Max. zulässige Umgebungstemperatur: 65°C / 85°C
(kumuliert 800 Stunden),
Min. Biegeradius: (gem. VDE-Gutachten)10 mm,
Begleitheizungs-Standard: DIN IEC62395: (2013 Edition),
Brandschutz-Standard: DIN IEC61034
Breite: 13.8 mm
Höhe: 6.8 mm
Heizleistung: 10 W/m
Nennspannung: 230 V
einschl. Befestigungsmaterial (Kabelbinder, Klebeband),
Kennzeichungsaufkleber
Endabschluss UV-beständig,
mit molekularvernetztem Gel gefüllt.
Menge: 20,000 m

**02.01.0540 Thermostat**
Thermostat mit Rohranlegefühler bzw.
Umgebungsthermostat. Temperaturbereich -5°C bis +15°C.
Sensorkurzschluss mit optischer Anzeige LED,
Schaltstrom 16A, AC 250V, Schutzart IP 65,
Sensorkabel verlängerbar bis 100 m
Max. Betriebstemperatur: 80 °C
Schutzart: IP65
Menge: 1,000 St

**02.01.0550 Anschlüsse vorhalten, instand halten**
Sanitärcontainer-Anschlüsse (trink- und
schmutzwasserseitig)
vorhalten und instand halten DIN 31051,
Warten, betreiben und bei Bedarf reinigen,aller
vorbeschriebenen Installationen,
Menge = Vorhaltemenge (psch) x Vorhaltedauer (Mt)
Menge: 15,000 Mt

**02.01.0560 Rückbau der Anschlüsse**
Rückbau der Sanitärcontainer-Anschlüsse (trink- und
schmutzwasserseitig)
Zurückversetzen aller vorbeschriebenen Installationen,
in den ursprünglichen Zustand
mit Rückbau des Sanitärcontainers
als Komplettleistung
Menge: 1,000 PSCH

**02.01.0570 Baustromanschluss herstellen, Verteilerschrank**
Baustromanschluss vollständig herstellen,
Baustrom - Verteilerschrank
Bemessungsstrom: 63A
nach IEC61439-4
mit elektronischem Wirkverbrauchszähler,
Gehäuse (H08) aus elektrolytisch-verzinktem Stahlblech
mit schwermetallfreier Kunststoff-Lackierung
Farbe: RAL 2004 -reinorange
mit Einfachtür, Federfallriegel für Vorhängeschloss und
Griffmulde,
mit Kranösen und seitlichen Tragegriffen,
inkl. feuerverzinktem Untergestell mit Ösen für
Erdnägel,
Schutzart: IP 44
Größe max.: 974 x 669 x 360mm / H-B-T
+ Untergestell-Höhe ca.: 323mm
Anschluss:
1x CEE-Anbaugerätestecker 63A 5P 400V 6h
Abgang / Absicherung:
1x CEE-Anbaudose 63A 5P 400V 6h
als Kabelschleife
1x RCD-Schutzschalter 4P 63A/30mA -B-
1x CEE-Anbaudose 32A 5P 400V 6h
mit Leitungsschutzschalter (MCB) 3P 32A -C-
2x CEE-Anbaudosen 16A 5P 400V 6h
mit je 1 Leitungsschutzschalter (MCB) 3P 16A -C-
2x RCD-Schutzschalter 4P 40A/30mA -A-
6x Schutzkontaktsteckdosen 16A 2P 230V
mit je 1 Leitungsschutzschalter (MCB) 1P 16A -C
inkl. Auf- und Abbau, Sicherungseinsätze, Erdspieß mit
Anschluss an Potentialausgleich des Schranks,
Vorhängeschloss mit Zahlenkombination,
Inbetriebnahmeprüfung und Anschluss der Einspeisekabel
mit Kabelschuhen und Zugentlastung.
Menge: 1,000 St

**02.01.0580 Baustrom Verteilerschrank umsetzen**
Baustrom - Verteilerschrank der Vorposition, umsetzen,
zeitversetzt in 3 Bauabschnitten,
auf gesonderte Anweisung des AG.
Menge: 1,000 St

**02.01.0590 Baustrom Verteilerschrank vorhalten, instand halten**
Baustrom - Verteilerschrank der Vorposition
vorhalten und instand halten DIN 31051,
Warten, betreiben aller vorbeschriebenen
Installationen,
Überprüfen aller FI-Schutzschalter in Abstand von 4
Wochen durch
Messung der Berührungsspannung und des Auslösestromes,
unter Verwendung von Messgeräten entsprechend
DIN VDE 0413 Teil 6,
einschließlich Anfertigen des Prüfprotokolls und
Übergabe an den Auftraggeber unmittelbar nach
der Messung.
Leistung bis zum Abschluss der Baustelle

Menge = Vorhaltemenge (St) x Vorhaltedauer (Mt)
Menge: 15,000 StMt

**02.01.0600 Gummischlauchleitung H07RN-F 5G25**
Gummischlauchleitung DIN EN 50525-2-21 (VDE
0285-525-2-21) H07RN-F 5 G 95, mit Sammelbefestigung an
Wand oder im Außenbereich sichtbar mit Erdspießen.
Menge: 50,000 m

**02.01.0610 Gummischlauchleitung H07RN-F 5G25 Anschluss, Rückbau**
Gummischlauchleitung DIN EN 50525-2-21 (VDE
0285-525-2-21) H07RN-F 5 G 25, Anschluss an
vorgenannten Baustromverteiler,
anschließen an Sanitärcontainer,
einschließlich aller notwendigen Verbindungsmitteln,
einschließlich Rückbau nach Abschluss der Baumaßnahme
Menge: 1,000 PSCH

**02.01.0620 Kabelschutz/Kabelbrücke aufbauen**
Kabelbrücke zum Schutz von Leitungen
in Baustellenverkehrsfläche herstellen,
Material: Hartgummi-Mischung
Farbe: schwarz/gelb
Höhe: 105 mm
Breite: 910 mm
Überfahrlänge: 600 mm
max. Achslast: 8 t
Gewicht: 25 kg
Kabelkanäle Anzahl u. Größe : 2 à 90 mm
Kabelkanäle Anzahl: 2
geeignet für Schlauch: B-Schläuche
Temperaturbereich: bis +50°C
mit Deckel: gelber Klappdeckel.
rutschhemmend: ja
geeignet für LKW bis max. 40
Menge: 10,000 m

**02.01.0630 Kabelschutz/Kabelbrücke umsetzen**
In Anlehnung an STLB-Bau

Kabelbrücke der Vorposition
umsetzen,
zeitversetzt in 2 Bauabschnitten,
auf gesonderte Anweisung des AG.
Menge: 20,000 m

**02.01.0640 Kabelschutz/Kabelbrücke räumen**
In Anlehnung an STLB-Bau

Kabelbrücke der Vorposition
räumen,
auf gesonderte Anweisung des AG.
Menge: 10,000 m

**02.01.0650 Kabelschutz/Kabelbrücke vorhalten, instand halten**
Kabelbrücke der Vorposition,
vorhalten, instand halten DIN 31051.
Menge = Vorhaltemenge (m) x Vorhaltedauer (Wo)
Menge: 520,000 mWo

### Titel 03 Abbruch- & Rückbauarbeiten

#### Untertitel 03.01 Rückbau, Demontage zur Wiederverwendung

**03.01.0010 Auf/Ansatzleuchte demontieren, seitlich lagern**
In Anlehnung an STLB-Bau

Aufsatz- und Ansatzleuchte, Schutzklasse I, Schutzart
IP 23 DIN EN 60529 (VDE 0470-1), Gehäuse aus
beschichtetem Stahl, Abdeckung aus Kunststoff, klar,
in Zusammenarbeit mit dem Elektrogewerk freischalten,
abklemmen und demontieren,
Länge ca. 4,0m, Gewicht bis 100 kg,
im Außenbereich,
zur Wiederverwendung demontieren,
mit Folie schützen,
auf dafür aufgewiesenen Flächen nach Anordnung des AG
lagern,
horizontaler Förderweg bis ca. 100m
Menge: 1,000 St

**03.01.0020 Parkbank demontieren, seitlich lagern**
Parkbank,
Gussgestell mit Massivholzleisten,
Länge ca. 1,70m, Gewicht bis 100 kg,
im Außenbereich,
zur Wiederverwendung demontieren,
mit Folie schützen,
auf dafür aufgewiesenen Flächen nach Anordnung des AG
lagern,
horizontaler Förderweg bis ca. 100m

Terrasse Süd
Menge: 2,000 St

**03.01.0030 Abfallbehälter demontieren, einlagern**
Abfallbehälter (ca.70 Liter) im Außenbereich
mit Wetterschutzhaube,
Stahlblech, beschichtet,
Größe ca. LxBxH ca. 40x40x90cm,
befestigt mit Bodenanker auf Betonpflaster,
zur Wiederverwendung demontieren,
mit Folie schützen,
auf dafür aufgewiesenen Flächen nach Anordnung des AG
lagern,
horizontaler Förderweg bis ca. 100m
Menge: 4,000 St

**03.01.0040 Kopfsteinpflaster aufnehmen, seitlich lagern**
Kopfsteinpflaster zur Wiederverwendung aufnehmen,
gespaltener Granit, Nennmaß 10x10x10cm, ohne Bettung,
als Gehwegfläche verlegt, Grundriss polygon,
Steine reinigen,
platzsparend seitlich lagern,
horizontaler Förderweg bis ca. 100m
Menge: 60,000 m2

**03.01.0050 Betonpflaster aufnehmen, seitlich lagern**
Betonpflaster zur Wiederverwendung aufnehmen,
Rechteckpflaster Nennmaß 20x10x8cm, ohne Bettung, als
Gehwegfläche verlegt,
Steine reinigen,
platzsparend seitlich lagern,
horizontaler Förderweg bis ca. 100m
zeitversetzt in 3 Bauabschnitten
Menge: 70,000 m2

**03.01.0060 Gehwegplatten aufnehmen, seitlich lagern**
Gehwegplatten aus Beton, ca. 30/30cm, zur
Wiederverwendung aufnehmen,
ohne Bettung, als Gehwegfläche verlegt, Grundriss
polygon,
Platten reinigen,
platzsparend seitlich lagern,
horizontaler Förderweg bis ca. 100m
Menge: 30,000 m2

**03.01.0070 Natursteinplatten aufnehmen, seilich lagern**
Natursteinplatten zur Wiederverwendung aufnehmen,
Muschelkalk, Nennmaß 40x40x3cm, ohne Bettung, als
Terrassenfläche verlegt, Grundriss polygon,
Platten reinigen,
platzsparend seitlich lagern, mit Trennlage
untereinander,
horizontaler Förderweg bis ca. 100m
Menge: 60,500 m2

**03.01.0080 Betonpflaster Streifen aufnehmen, seitlich lagern**
Betonpflaster, in Streifen verlegt, zur
Wiederverwendung aufnehmen,
Rechteckpflaster Nennmaß 21x14x8cm, ohne Bettung, als
Traufstreifen- und Terrasseneinfassung verlegt,
Streifenbreite von 14cm bis 42cm (1- bis 3-reihig)
Steine reinigen,
platzsparend seitlich lagern,
horizontaler Förderweg bis ca. 100m
zeitversetzt in 3 Bauabschnitten
Menge: 35,000 m

**03.01.0090 Naturstein-Sitzblöcke demontieren, seitlich lagern**
Naturstein-Sitzblöcke zur Wiederverwendung aufnehmen,
Muschelkalk, Nennmaß von 40x40x40cm bis 40x40x80cm,
ohne Bettung, in Reihe verlegt, Grundriss polygon,
Blöcke reinigen,
platzsparend seitlich lagern, mit Trennlage
untereinander,
horizontaler Förderweg bis ca. 100m

Terrasse Süd
Menge: 35,000 St

**03.01.0100 Naturstein-Stufen demontieren, seitlich lagern**
Naturstein-Stufen zur Wiederverwendung aufnehmen,
Muschelkalk, Nennmaß von 40x60x10cm bis 40x200x80cm,
ohne Bettung, in Reihe verlegt, Grundriss polygon,
Stufene reinigen,
platzsparend seitlich lagern, mit Trennlage
untereinander,
horizontaler Förderweg bis ca. 100m

Terrasse Süd
Menge: 16,000 m

**03.01.0110 Traufstreifen Flusskies aufnehmen, seitlich lagern**
Schüttung aus Flusskies, Körnung 4/8, Schichtdicke i.M.
10cm,
als Traufstreifen, Breite i.M. 30cm,
zur Wiederverwendung aufnehmen, reinigen und seitlich
lagern,
horizontaler Förderweg bis ca. 100m
zeitversetzt in 3 Bauabschnitten
Menge: 2,500 m3

#### Untertitel 03.02 Abbruch, Erdarbeiten

**03.02.0010 Wurzelstock roden T 40-50cm Durchm. 15-30cm lagern**
In Anlehnung an STLB-Bau

Wurzelstock roden, Rodungstiefe über 40 bis 50 cm,
Durchmesser der Schnittfläche über 15 bis 30 cm,
anfallende Stoffe trennen und laden, Entsorgung wird
gesondert vergütet.
horizontaler Förderweg bis '100' m,
Abbruch von Hand/mit handgeführten Kleingeräten,
Ausführung erschütterungsarm DIN 4150, lärmarm,
Lärmpegel max. 80 dB(A), staubarm TRGS 559, ohne
Funkenfreisetzung, ohne Untergrundbeschädigung, ohne
Wasserfreisetzung, aufgenommene Stoffe zur Entsorgung
sortieren, sammeln, transportgerecht zerkleinern,
im Behälter des AN lagern, auf LKW des AN laden,
zeitversetzt in 3 Bauabschnitten,
Abfall ist nicht gefährlich, nicht schadstoffbelastet,
Zuordnung Z 0 (uneingeschränkter Einbau),
die Entsorgung wird gesondert vergütet.

Die betreffenden Bereiche sind als Abrechnungsgrundlage
entsprechend vor Ort zu kennzeichnen und durch die
örtliche
Bauüberwachung bestätigen zu lassen.
Menge: 25,000 St

**03.02.0020 Grasnarbe zerkleinern abräumen**
In Anlehnung an STLB-Bau

Grasnarbe zerkleinern, abräumen, aufnehmen, fördern und
auf LKW AN laden, transportieren,
Schichtdicke über 5 cm bis 10 cm,
anfallende Stoffe trennen und laden, Entsorgung wird
gesondert vergütet.
horizontaler Förderweg bis '100' m,
Abbruch von Hand/mit handgeführten Kleingeräten,
Ausführung erschütterungsarm DIN 4150, lärmarm,
Lärmpegel max. 80 dB(A), staubarm TRGS 559, ohne
Funkenfreisetzung, ohne Untergrundbeschädigung, ohne
Wasserfreisetzung, aufgenommene Stoffe zur Entsorgung
sortieren, sammeln, transportgerecht zerkleinern,
im Behälter des AN lagern, auf LKW des AN laden,
zeitversetzt in 3 Bauabschnitten,
Abfall ist nicht gefährlich, nicht schadstoffbelastet,
Zuordnung Z 0 (uneingeschränkter Einbau),
die Entsorgung wird gesondert vergütet.
Menge: 800,000 m2

**03.02.0030 Kabelleitungen jeder Art sichern**
Kabelleitungen jeder Art, Elt- und Fernmeldekabel,
freilegen und
sichern gegen Bewegungen in jeder Richtung, nach Angabe
des
zuständigen Versorgungsträgers, einschl. Gestellung des
Sicherungsmaterials. Das Freilegen hat sorgfältig und
von Hand zu
erfolgen. Nach Abschluss der Arbeiten sind die Kabel
wieder sorgfältig
mit den zu liefernden Material zu betten und Leitungen
zu umhüllen.
Abdeck- und Markierungsmaterial ist wieder
aufzubringen,
zeitversetzt in 3 Bauabschnitten,

Die betreffenden Bereiche sind als Abrechnungsgrundlage
entsprechend vor Ort zu kennzeichnen und durch die
örtliche
Bauüberwachung bestätigen zu lassen.
Menge: 150,000 m

**03.02.0040 Rohrleitungen jeder Art sichern**
Rohrleitungen jeder Art, freilegen und sichern gegen
Bewegungen in
jeder Richtung, nach Angabe des zuständigen
Versorgungsträgers,
einschl. Gestellung des Sicherungsmaterials. Das
Freilegen hat
sorgfältig und von Hand zu erfolgen. Nach Abschluss der
Arbeiten ist
die Rohrleitung abzusanden und ordnungsgemäß zu
verdichten,
zeitversetzt in 3 Bauabschnitten,

Die betreffenden Bereiche sind als Abrechnungsgrundlage
entsprechend vor Ort zu kennzeichnen und durch die
örtliche
Bauüberwachung bestätigen zu lassen.
Menge: 450,000 m

**03.02.0050 Rasenbord abbrechen**
In Anlehnung an STLB-Bau

Abbruch des Bordsteins aus Beton, im Rahmen einer
Teilabbruchmaßnahme, Format 5/25/100, einschl.
Fundament aus Beton und zweiseitige Rückenstütze,
Bettungsdicke 10 cm, Dicke der Rückenstütze 10 cm,
horizontaler Förderweg bis '100' m,
Abbruch von Hand/mit handgeführten Kleingeräten,
Ausführung erschütterungsarm DIN 4150, lärmarm,
Lärmpegel max. 80 dB(A), staubarm TRGS 559, ohne
Funkenfreisetzung, ohne Untergrundbeschädigung, ohne
Wasserfreisetzung, aufgenommene Stoffe zur Entsorgung
sortieren, sammeln, transportgerecht zerkleinern,
im Behälter des AN lagern, auf LKW des AN laden,
zeitversetzt in 3 Bauabschnitten,
Abfall ist nicht gefährlich, nicht schadstoffbelastet,
Zuordnung Z 0 (uneingeschränkter Einbau),
die Entsorgung wird gesondert vergütet.
Menge: 55,000 m

**03.02.0060 Fußabstreiferkasten abbrechen**
Fußabstreiferkästen aus Kunststoff, Abmessungen 75x50x8
cm, mit Gitterrost aus verzinktem Stahl, Maschenweite
30/10
im Rahmen einer Teilabbruchmaßnahme,
horizontaler Förderweg bis '100' m,
Abbruch von Hand/mit handgeführten Kleingeräten,
Ausführung erschütterungsarm DIN 4150, lärmarm,
Lärmpegel max. 80 dB(A), staubarm TRGS 559, ohne
Funkenfreisetzung, ohne Untergrundbeschädigung, ohne
Wasserfreisetzung, aufgenommene Stoffe zur Entsorgung
sortieren, sammeln, transportgerecht zerkleinern,
im Behälter des AN lagern, auf LKW des AN laden,
Abfall ist nicht gefährlich, nicht schadstoffbelastet,
Zuordnung Z 0 (uneingeschränkter Einbau),
die Entsorgung wird gesondert vergütet.

Terrasse Süd
Menge: 1,000 St

**03.02.0070 Rasengitter entfernen**
Rasengitter 50x50x4cm grün, Kunststoff, wabenförmig,
gesteckt, aus Rasenfläche entfernen,
im Rahmen einer Teilabbruchmaßnahme,
horizontaler Förderweg bis '100' m,
Abbruch von Hand/mit handgeführten Kleingeräten,
Ausführung erschütterungsarm DIN 4150, lärmarm,
Lärmpegel max. 80 dB(A), staubarm TRGS 559, ohne
Funkenfreisetzung, ohne Untergrundbeschädigung, ohne
Wasserfreisetzung, aufgenommene Stoffe zur Entsorgung
sortieren, sammeln, transportgerecht zerkleinern,
im Behälter des AN lagern, auf LKW des AN laden,
Abfall ist nicht gefährlich, nicht schadstoffbelastet,
Zuordnung Z 0 (uneingeschränkter Einbau),
die Entsorgung wird gesondert vergütet.

Die betreffenden Bereiche sind als Abrechnungsgrundlage
entsprechend vor Ort zu kennzeichnen und durch die
örtliche
Bauüberwachung bestätigen zu lassen.
Menge: 10,000 m2

**03.02.0080 Entwässerungsrinne abbrechen**
Entwässerungsrinne zur Linienentwässerung, abbrechen,
aus Polymerbeton Nennweite 100, Abdeckung mit Stegrost,
aus Stahl,
im Rahmen einer Teilabbruchmaßnahme
einschl. Fundament aus Beton und zweiseitige
Rückenstütze, Bettungsdicke 10 cm, Dicke der
Rückenstütze 10 cm,
horizontaler Förderweg bis '100' m,
Abbruch von Hand/mit handgeführten Kleingeräten,
Ausführung erschütterungsarm DIN 4150, lärmarm,
Lärmpegel max. 80 dB(A), staubarm TRGS 559, ohne
Funkenfreisetzung, ohne Untergrundbeschädigung, ohne
Wasserfreisetzung, aufgenommene Stoffe zur Entsorgung
sortieren, sammeln, transportgerecht zerkleinern,
im Behälter des AN lagern, auf LKW des AN laden,
zeitversetzt in 3 Bauabschnitten,
Abfall ist nicht gefährlich, nicht schadstoffbelastet,
Zuordnung Z 0 (uneingeschränkter Einbau),
die Entsorgung wird gesondert vergütet.
Menge: 12,000 m

**03.02.0090 Bettung befestigte Fläche entfernen**
Bettung der befestigten Flächen, unter Pflaster,
abbrechen,
Split/Kies/Sand - Gemisch, Schichtdicke i.M. 150mm,
Tiefe bis 0,3m unter OK Gelände,
horizontaler Förderweg bis '100' m,
Abbruch von Hand/mit handgeführten Kleingeräten,
Ausführung erschütterungsarm DIN 4150, lärmarm,
Lärmpegel max. 80 dB(A), staubarm TRGS 559, ohne
Funkenfreisetzung, ohne Untergrundbeschädigung, ohne
Wasserfreisetzung, aufgenommene Stoffe zur Entsorgung
sortieren, sammeln, transportgerecht zerkleinern,
im Behälter des AN lagern, auf LKW des AN laden,
zeitversetzt in 3 Bauabschnitten,
Abfall ist nicht gefährlich, nicht schadstoffbelastet,
Zuordnung Z 0 (uneingeschränkter Einbau),
die Entsorgung wird gesondert vergütet.
Menge: 40,000 m3

**03.02.0100 Gitterroste abbrechen**
Gitterrostabdeckung abbrechen, Stahl verzinkt,
Maschenweite ca. 30/30mm, mit Beton verschraubt
im Rahmen einer Teilabbruchmaßnahme
einschl. Befestigungsmittel und Unterkonstruktion
horizontaler Förderweg bis '100' m,
Abbruch von Hand/mit handgeführten Kleingeräten,
Ausführung erschütterungsarm DIN 4150, lärmarm,
Lärmpegel max. 80 dB(A), staubarm TRGS 559, ohne
Funkenfreisetzung, ohne Untergrundbeschädigung, ohne
Wasserfreisetzung, aufgenommene Stoffe zur Entsorgung
sortieren, sammeln, transportgerecht zerkleinern,
im Behälter des AN lagern, auf LKW des AN laden,
zeitversetzt in 3 Bauabschnitten,
Abfall ist nicht gefährlich, nicht schadstoffbelastet,
Zuordnung Z 0 (uneingeschränkter Einbau),
die Entsorgung wird gesondert vergütet.

Lichtschächte, Sickerschächte
Menge: 55,000 m2

**03.02.0110 Stahlgeländer abbrechen**
Absturzsicherung, Stahlrohgeländer, Rundrohr d 40 bis
50mm, abbrechen
Stahl verzinkt,
Handlaufholm, Knieholm,
Gesamthöhe ca. 1,10m,
Pfostenabstand i.M. 1,10m, Pfosten mit Fußplatte auf
Beton verschraubt/verbolzt,
im Rahmen einer Teilabbruchmaßnahme
einschl. Befestigungsmittel und Verschließen der
Löcher,
horizontaler Förderweg bis '100' m,
Abbruch von Hand/mit handgeführten Kleingeräten,
Ausführung erschütterungsarm DIN 4150, lärmarm,
Lärmpegel max. 80 dB(A), staubarm TRGS 559, ohne
Funkenfreisetzung, ohne Untergrundbeschädigung, ohne
Wasserfreisetzung, aufgenommene Stoffe zur Entsorgung
sortieren, sammeln, transportgerecht zerkleinern,
im Behälter des AN lagern, auf LKW des AN laden,
Abfall ist nicht gefährlich, nicht schadstoffbelastet,
Zuordnung Z 0 (uneingeschränkter Einbau),
die Entsorgung wird gesondert vergütet.

Kellertreppe Nord
Menge: 9,000 m

**03.02.0120 Stahlhandlauf abbrechen**
Handlauf Rundrohr d 40 bis 50mm, abbrechen
Stahl verzinkt,
an Wand aus Beton verschraubt,
im Rahmen einer Teilabbruchmaßnahme
einschl. Befestigungsmittel und Verschließen der
Löcher,
horizontaler Förderweg bis '100' m,
Abbruch von Hand/mit handgeführten Kleingeräten,
Ausführung erschütterungsarm DIN 4150, lärmarm,
Lärmpegel max. 80 dB(A), staubarm TRGS 559, ohne
Funkenfreisetzung, ohne Untergrundbeschädigung, ohne
Wasserfreisetzung, aufgenommene Stoffe zur Entsorgung
sortieren, sammeln, transportgerecht zerkleinern,
im Behälter des AN lagern, auf LKW des AN laden,
Abfall ist nicht gefährlich, nicht schadstoffbelastet,
Zuordnung Z 0 (uneingeschränkter Einbau),
die Entsorgung wird gesondert vergütet.

Kellertreppe Nord
Menge: 7,500 m

**03.02.0130 Boden lösen lagern mit Gerät Abtrag-T 0,3m OH**
In Anlehnung an STLB-Bau

Boden für Verkehrsflächen, Baugruben, Fundamente, nach
Abtrag des Oberbodens,
profilgerecht lösen und seitlich lagern, Arbeiten mit
Gerät, Abtragtiefe bis 0,3 m,
Homogenbereich 3, Bodengruppe 1 OH DIN 18196 (grob- bis
gemischtkörniger Boden mit Beimengungen humoser Art),
Tiefe oberer Horizont des Homogenbereiches von 0 m,
Tiefe unterer Horizont des Homogenbereiches bis 0,3 m,
Baumaßnahme der Geotechnischen Kategorie 1 DIN 4020,
- Konsistenz DIN EN ISO 14688-1 fest, Mengenermittlung
nach Aufmaß an Abtragprofilen.
zeitversetzt in 3 Bauabschnitten,
Menge: 150,000 m3

**03.02.0140 Boden lösen lagern mit Gerät Abtrag-T 5m SE SU**
In Anlehnung an STLB-Bau

Boden für Verkehrsflächen, Baugruben, Fundamente, nach
Abtrag des Oberbodens,
profilgerecht lösen und seitlich lagern, Arbeiten mit
Gerät, Abtragtiefe bis 5 m,
Homogenbereich 4, Bodengruppe 1 SE DIN 18196
(enggestufter Sand), Bodengruppe 2 SU DIN 18196
(Sand-Schluff-Gemisch), Tiefe oberer Horizont des
Homogenbereiches von 0 m, Tiefe unterer Horizont des
Homogenbereiches bis 5 m,
Baumaßnahme der Geotechnischen Kategorie 1 DIN 4020,
- Konsistenz DIN EN ISO 14688-1 fest, Mengenermittlung
nach Aufmaß an Abtragprofilen.
zeitversetzt in 3 Bauabschnitten,
Menge: 815,000 m3

**03.02.0150 Boden lösen lagern mit Gerät Abtrag-T 5m A**
In Anlehnung an STLB-Bau

Boden für Verkehrsflächen, Baugruben, Fundamente, nach
Abtrag des Oberbodens,
profilgerecht lösen und seitlich lagern, Arbeiten mit
Gerät, Abtragtiefe bis 5 m,
Homogenbereich 1, Bodengruppe A (Recycingstoffe), Tiefe
oberer Horizont des Homogenbereiches von 0 m, Tiefe
unterer Horizont des Homogenbereiches bis 4 m,
Baumaßnahme der Geotechnischen Kategorie 1 DIN 4020,
- Konsistenz DIN EN ISO 14688-1 fest, Mengenermittlung
nach Aufmaß an Abtragprofilen.
zeitversetzt in 3 Bauabschnitten,
Menge: 7,000 m3

**03.02.0160 Leiteinr. Reptilienschutz Kunststoff aufbauen**
In Anlehnung an STLB-Bau

Leiteinrichtung Reptilienschutz M AQ (Merkblatt zur
Anlage von Querungshilfen für Tiere und zur Vernetzung
von Lebensräumen an Straßen), temporär, aus
gewebeverstärktem Kunststoff, Dicke mind. 0,6 mm,
Aufstellhöhe 40 cm, ohne Umkehrelement, Ausführung
gerade, mit Überkletterschutz, Breite 10 cm, an
gebogenem Stahlstab befestigen, Stabdurchmesser 6 mm,
Länge 50 mm, Abstand der Stahlstäbe 1,5 m,
Einbindetiefe 5 bis 10 cm, aufbauen.
Menge: 470,000 m

**03.02.0170 Leiteinr. Reptilienschutz Kunststoff abbauen**
In Anlehnung an STLB-Bau

Leiteinrichtung Reptilienschutz M AQ (Merkblatt zur
Anlage von Querungshilfen für Tiere und zur Vernetzung
von Lebensräumen an Straßen), temporär, aus
gewebeverstärktem Kunststoff, Dicke mind. 0,6 mm,
Aufstellhöhe 40 cm, ohne Umkehrelement, Ausführung
gerade, mit Überkletterschutz, Breite 10 cm, an
gebogenem Stahlstab befestigen, Stabdurchmesser 6 mm,
Länge 50 mm, Abstand der Stahlstäbe 1,5 m,
Einbindetiefe 5 bis 10 cm, abbauen.
Menge: 470,000 m

**03.02.0180 Leiteinr. Reptilienschutzvorhalten, instand halten**
In Anlehnung an STLB-Bau

Leiteinrichtung Reptilienschutz M AQ (Merkblatt zur
Anlage von Querungshilfen für Tiere und zur Vernetzung
von Lebensräumen an Straßen), temporär, aus
gewebeverstärktem Kunststoff, Dicke mind. 0,6 mm,
Aufstellhöhe 40 cm, ohne Umkehrelement, Ausführung
gerade, mit Überkletterschutz, Breite 10 cm, an
gebogenem Stahlstab befestigen, Stabdurchmesser 6 mm,
Länge 50 mm, Abstand der Stahlstäbe 1,5 m,
Einbindetiefe 5 bis 10 cm,
vorhalten, instand halten DIN 31051.
Menge = Vorhaltemenge (m) x Vorhaltedauer (Wo)
Menge: 24440,000 mWo

**03.02.0190 Zulage Suchgraben Aushub von Hand T bis 1,5m**
In Anlehnung an STLB-Bau

Zulage für Suchgraben ab Geländeoberfläche zur
Freilegung von Kabeln und Leitungen und in Gebäudenähe
profilgerecht lösen, seitlich lagern,
Arbeiten von Hand,
- Konsistenz DIN EN ISO 14688-1 fest, Mengenermittlung
nach Aufmaß an der Entnahmestelle.
zeitversetzt in 3 Bauabschnitten,

Die betreffenden Bereiche sind als Abrechnungsgrundlage
entsprechend vor Ort zu kennzeichnen und durch die
örtliche
Bauüberwachung bestätigen zu lassen.
Menge: 155,000 m3

**03.02.0200 Bodenhindernis Mauerwerk/Beton abbrechen**
In Anlehnung an STLB-Bau

Hindernis im Boden aus Mauerwerk und Beton, abbrechen,
zeitversetzt in 3 Bauabschnitten,
Die betreffenden Bereiche sind als Abrechnungsgrundlage
entsprechend vor Ort zu kennzeichnen und durch die
örtliche
Bauüberwachung bestätigen zu lassen.
Menge: 5,000 m3

**03.02.0210 Trägerbohlwand HE-M 260 Einbringöffnung, Lichtschacht Nordseite**
In Anlehnung an STLB-Bau

Trägerbohlwand gemäß bauseitiger Statik und
beiliegendem Bodengutachten,
freistehend, gebohrt,Träger jeweils in Bohrloch
einstellen, Bohrloch
verfüllen, Erstellen Rohplanum auf der Baugrubensohle
Ausfachung aus Holz, einbringen, Bohrgut nicht
schadstoffbelastet, seitlich lagern, Verbautiefe über 5
bis 6 m,
mit Absturzsicherung,
gemäß C 461 BG BAU,
Trägerprofil: HE-M 260 (Verschiebung Wandkopf  = 4,20
cm)
Einbindetiefe ca. 3,30m
Trägerabstand 1,50m
Ausfachung: waagerechte Holzbohlen b/h = 6/16cm,
aufgemessen wird die Wandtiefe von vorgeschriebener
Oberkante der Wand bis Baugrubensohle und die Länge in
der Wandachse.
Ausführung erschütterungsarm DIN 4150, lärmarm,
Lärmpegel max. 80 dB(A), staubarm TRGS 559, ohne
Funkenfreisetzung, ohne Untergrundbeschädigung, ohne
Wasserfreisetzung, aufgenommene Stoffe zur Entsorgung
sortieren, sammeln, transportgerecht zerkleinern,
im Behälter des AN lagern, auf LKW des AN laden,
zeitversetzt in 2 Bauabschnitten,
Abfall ist nicht gefährlich, nicht schadstoffbelastet,
Zuordnung Z 0 (uneingeschränkter Einbau),
die Entsorgung wird gesondert vergütet.
Menge: 350,000 m2

**03.02.0220 Trägerbohlwand HE-M 240 Lichtschacht Südseite, Oststeite,**
In Anlehnung an STLB-Bau

Trägerbohlwand gemäß bauseitiger Statik und
beiliegendem Bodengutachten,
freistehend, gebohrt,Träger jeweils in Bohrloch
einstellen, Bohrloch
verfüllen, Erstellen Rohplanum auf der Baugrubensohle
Ausfachung aus Holz, einbringen, Bohrgut nicht
schadstoffbelastet, seitlich lagern, Verbautiefe über 5
bis 6 m,
mit Absturzsicherung,
gemäß C 461 BG BAU,
Trägerprofil: HE-M 240 (Verschiebung Wandkopf  = 3,60
cm)
Einbindetiefe ca. 3,10m
Trägerabstand 1,50m
Ausfachung: waagerechte Holzbohlen b/h = 6/16cm,
aufgemessen wird die Wandtiefe von vorgeschriebener
Oberkante der Wand bis Baugrubensohle und die Länge in
der Wandachse.
Ausführung erschütterungsarm DIN 4150, lärmarm,
Lärmpegel max. 80 dB(A), staubarm TRGS 559, ohne
Funkenfreisetzung, ohne Untergrundbeschädigung, ohne
Wasserfreisetzung, aufgenommene Stoffe zur Entsorgung
sortieren, sammeln, transportgerecht zerkleinern,
im Behälter des AN lagern, auf LKW des AN laden,
zeitversetzt in 2 Bauabschnitten,
Abfall ist nicht gefährlich, nicht schadstoffbelastet,
Zuordnung Z 0 (uneingeschränkter Einbau),
die Entsorgung wird gesondert vergütet.
Menge: 400,000 m2

**03.02.0230 Trägerbohlwand HE-M 300 Sickerschacht**
In Anlehnung an STLB-Bau

Trägerbohlwand gemäß bauseitiger Statik und
beiliegendem Bodengutachten,
freistehend, gebohrt,Träger jeweils in Bohrloch
einstellen, Bohrloch
verfüllen, Erstellen Rohplanum auf der Baugrubensohle,
Ausfachung aus Holz, einbringen, Bohrgut nicht
schadstoffbelastet, seitlich lagern, Verbautiefe über 5
bis 6 m,
mit Absturzsicherung,
gemäß C 461 BG BAU,
Trägerprofil: HE-M 300 (Verschiebung Wandkopf  = 6,00
cm)
Gesamtlänge: ca. 9,55m, Einbindetiefe ca. 4,00m
Trägerabstand 1,50m
Ausfachung: waagerechte Holzbohlen b/h = 6/16cm,
aufgemessen wird die Wandtiefe von vorgeschriebener
Oberkante der Wand bis Baugrubensohle und die Länge in
der Wandachse.
Ausführung erschütterungsarm DIN 4150, lärmarm,
Lärmpegel max. 80 dB(A), staubarm TRGS 559, ohne
Funkenfreisetzung, ohne Untergrundbeschädigung, ohne
Wasserfreisetzung, aufgenommene Stoffe zur Entsorgung
sortieren, sammeln, transportgerecht zerkleinern,
im Behälter des AN lagern, auf LKW des AN laden,
zeitversetzt in 2 Bauabschnitten,
Abfall ist nicht gefährlich, nicht schadstoffbelastet,
Zuordnung Z 0 (uneingeschränkter Einbau),
die Entsorgung wird gesondert vergütet.
Menge: 100,000 m2

**03.02.0240 Abbruch Beton Bestand**
Wände/Bodenplatten der Lichtschächte und Fundamente
abbrechen,
aus Beton, Dicke ca. 200mm bis 350mm,
Tiefe bis 4,0m unter OK Gelände,
horizontaler Förderweg bis '100' m,
Abbruch von Hand/mit handgeführten Kleingeräten,
Ausführung erschütterungsarm DIN 4150, lärmarm,
Lärmpegel max. 80 dB(A), staubarm TRGS 559, ohne
Funkenfreisetzung, ohne Untergrundbeschädigung, ohne
Wasserfreisetzung, aufgenommene Stoffe zur Entsorgung
sortieren, sammeln, transportgerecht zerkleinern,
im Behälter des AN lagern, auf LKW des AN laden,
zeitversetzt in 3 Bauabschnitten,
Abfall ist nicht gefährlich, nicht schadstoffbelastet,
Zuordnung Z 0 (uneingeschränkter Einbau),
die Entsorgung wird gesondert vergütet.
Menge: 50,000 m3

**03.02.0250 Zulage Stahlbeton**
Zulage zur Vorposition,
für Stahlbeton,
Mehraufwand für das Schneiden, Zerkleinern und Trennen
der Bewehrung,

Die betreffenden Bereiche sind als Abrechnungsgrundlage
entsprechend vor Ort zu kennzeichnen und durch die
örtliche
Bauüberwachung bestätigen zu lassen.

Einbringöffnung
Menge: 0,900 m3

**03.02.0260 Trennschnitt sägen Stahlbeton**
In Anlehnung an STLB-Bau

Trennschnitt, durch Sägen, Untergrundfläche senkrecht,
in Stahlbeton, Normalbeton, ohne Bekleidungen und
Beschichtungen,
Tiefe Schnitt '30' cm, nicht schadstoffbelastet,
Abbruch von Hand/mit handgeführten Kleingeräten,
Ausführung an Außenwand, Ausführung staubarm TRGS 559,
ohne Funkenfreisetzung, ohne Untergrundbeschädigung,
ohne Wasserfreisetzung.

Brüstung Einbringöffnung
Menge: 4,000 m

**03.02.0270 Abbruch Blockstufe Beton**
Blockstufe der Kellertreppe abbrechen,
Steigungsverhältnis 18,5/26cm,
Stufenlänge 1,12m,
Tiefe bis 4,0m unter OK Gelände,
horizontaler Förderweg bis '100' m,
Abbruch von Hand/mit handgeführten Kleingeräten,
Ausführung erschütterungsarm DIN 4150, lärmarm,
Lärmpegel max. 80 dB(A), staubarm TRGS 559, ohne
Funkenfreisetzung, ohne Untergrundbeschädigung, ohne
Wasserfreisetzung, aufgenommene Stoffe zur Entsorgung
sortieren, sammeln, transportgerecht zerkleinern,
im Behälter des AN lagern, auf LKW des AN laden,
Abfall ist nicht gefährlich, nicht schadstoffbelastet,
Zuordnung Z 0 (uneingeschränkter Einbau),
die Entsorgung wird gesondert vergütet.

Kellertreppe
Menge: 20,000 St

**03.02.0280 Abbruch Podest Beton**
Podest der Kellertreppe abbrechen,
einschließlich Mörtelbett,
Abmessungen 1,12m x 1,35m, Dicke 10cm,
Tiefe ca. 2,0m unter OK Gelände,,
horizontaler Förderweg bis '100' m,
Abbruch von Hand/mit handgeführten Kleingeräten,
Ausführung erschütterungsarm DIN 4150, lärmarm,
Lärmpegel max. 80 dB(A), staubarm TRGS 559, ohne
Funkenfreisetzung, ohne Untergrundbeschädigung, ohne
Wasserfreisetzung, aufgenommene Stoffe zur Entsorgung
sortieren, sammeln, transportgerecht zerkleinern,
im Behälter des AN lagern, auf LKW des AN laden,

Abfall ist nicht gefährlich, nicht schadstoffbelastet,
Zuordnung Z 0 (uneingeschränkter Einbau),
die Entsorgung wird gesondert vergütet.

Kellertreppe
Menge: 1,000 St

**03.02.0290 Verbundestrich abbrechen**
Fußboden im Keller, Verbundestrich abbrechen,
aus Beton/Zementestrich, Dicke 50 bis 70mm,
Tiefe bis 4,0m unter OK Gelände,
horizontaler Förderweg bis '100' m,
Abbruch von Hand/mit handgeführten Kleingeräten,
Ausführung erschütterungsarm DIN 4150, lärmarm,
Lärmpegel max. 80 dB(A), staubarm TRGS 559, ohne
Funkenfreisetzung, ohne Untergrundbeschädigung, ohne
Wasserfreisetzung, aufgenommene Stoffe zur Entsorgung
sortieren, sammeln, transportgerecht zerkleinern,
im Behälter des AN lagern, auf LKW des AN laden,
Abfall ist nicht gefährlich, nicht schadstoffbelastet,
Zuordnung Z 0 (uneingeschränkter Einbau),
die Entsorgung wird gesondert vergütet.

Kellertreppe
Menge: 10,000 m2

**03.02.0300 Sickerschacht/FB-Einlauf abbrechen**
Sickerschacht Regenentwässerung abbrechen,
aus Metall, Durchmesser ca. 40cm,
Tiefe bis 1,50m,
einschlielich Kiesfüllung,
bis 5,50m unter OK Gelände,
Bodenentwässerung Kellertreppen,

horizontaler Förderweg bis '100' m,
Abbruch von Hand/mit handgeführten Kleingeräten,
Ausführung erschütterungsarm DIN 4150, lärmarm,
Lärmpegel max. 80 dB(A),
staubarm TRGS 559, ohne Funkenfreisetzung, ohne
Untergrundbeschädigung,
ohne Wasserfreisetzung, aufgenommene Stoffe zur
Entsorgung sortieren, sammeln,
transportgerecht zerkleinern,
im Behälter des AN lagern, auf LKW des AN laden,
zeitversetzt in zwei Bauabschnitten,
Abfall ist nicht gefährlich, nicht schadstoffbelastet,
Zuordnung Z 0 (uneingeschränkter Einbau),
die Entsorgung wird gesondert vergütet.
Menge: 2,000 St

**03.02.0310 Sockeldämmplatte Außenwand abbrechen**
In Anlehnung an STLB-Bau

Abbruch der EPS-Dämmung an Sockel der Außenwand,
Dämmschicht aus Polystyrol-Hartschaum, als Platte,
verklebt, im Rahmen einer Teilabbruchmaßnahme,
Dämmdicke im Mittel 80mm, Ausführung im Freien, Höhe
bis 4,00m
bis 3,75m unter OK Gelände,

horizontaler Förderweg bis '100' m,
Abbruch von Hand/mit handgeführten Kleingeräten,
Ausführung erschütterungsarm DIN 4150, lärmarm,
Lärmpegel max. 80 dB(A),
staubarm TRGS 559, ohne Funkenfreisetzung, ohne
Untergrundbeschädigung,
ohne Wasserfreisetzung, aufgenommene Stoffe zur
Entsorgung sortieren, sammeln,
transportgerecht zerkleinern,
im Behälter des AN lagern, auf LKW des AN laden,
zeitversetzt in 3 Bauabschnitten,
Abfall ist nicht gefährlich, nicht schadstoffbelastet,
Zuordnung Z 0 (uneingeschränkter Einbau),
die Entsorgung wird gesondert vergütet.
Menge: 385,000 m2

**03.02.0320 Untergrund reinigen Beton, Fräsen Altabdichtung**
In Anlehnung an STLB-Bau

Reinigen des Untergrundes aus Beton, im Außenbereich,
von grober Verschmutzung, bestehender
Abdichtungsanstrich auf Bitumenbasis,
durch Fräsen, Höhe bis 4,00m
bis 3,75m unter OK Gelände,

horizontaler Förderweg bis '100' m,
von Hand/mit handgeführten Kleingeräten,
Ausführung erschütterungsarm DIN 4150, lärmarm,
Lärmpegel max. 80 dB(A),
staubarm TRGS 559, ohne Funkenfreisetzung, ohne
Untergrundbeschädigung,
ohne Wasserfreisetzung, aufgenommene Stoffe zur
Entsorgung sortieren, sammeln,
transportgerecht zerkleinern,
im Behälter des AN lagern, auf LKW des AN laden,
zeitversetzt in 3 Bauabschnitten,
Abfall ist nicht gefährlich, nicht schadstoffbelastet,
Zuordnung Z 0 (uneingeschränkter Einbau),
die Entsorgung wird gesondert vergütet.
Menge: 470,000 m2

**03.02.0330 Fenster Metall-Glas besch abbrechen B 2000 mm H 1200 mm, 1-flg.**
Abbruch des RWA-Fensters
Metall-Glas-Fensterelement, einflügelig, im Rahmen
einer
Teilabbruchmaßnahme,
Breite Nennmaß Wandöffnung ca. 2000 mm,
Höhe Nennmaß Wandöffnung ca. 1200 mm, einschl. Rahmen
aus beschichtetem Aluminium,
einschl. Beschläge, RWA-Antrieb, OTS udgl., Entglasen,
rückstandsloses Entfernen der Dichtungen und
Anschlüsse,
Arbeitshöhe bis 3,0 m,

horizontaler Förderweg bis '100' m,
Abbruch von Hand/mit handgeführten Kleingeräten,
Ausführung erschütterungsarm DIN 4150, lärmarm,
Lärmpegel max. 80 dB(A),
staubarm TRGS 559, ohne Funkenfreisetzung, ohne
Untergrundbeschädigung,
ohne Wasserfreisetzung, aufgenommene Stoffe zur
Entsorgung sortieren, sammeln,
transportgerecht zerkleinern,
im Behälter des AN lagern, auf LKW des AN laden,
Abfall ist nicht gefährlich, nicht schadstoffbelastet,
Zuordnung Z 0 (uneingeschränkter Einbau),
die Entsorgung wird gesondert vergütet.

Einbringöffnung
Menge: 1,000 St

**03.02.0340 Tür Stahl besch abbrechen B 1110 mm H 2185 mm mit Zarge, 1-flg.**
Abbruch der Tür,
Stahltürelement, Außentür, einflügelig, im Rahmen einer
Teilabbruchmaßnahme,
Breite Nennmaß Wandöffnung ca. 1110 mm,
Höhe Nennmaß Wandöffnung ca. 2185 mm, einschl. Zarge
aus beschichtetem Stahl, rückstandsloses Entfernen der
Dichtungen und Anschlüsse,
einschl. Beschläge, OTS udgl., Arbeitshöhe bis 3 m,

horizontaler Förderweg bis '100' m,
Abbruch von Hand/mit handgeführten Kleingeräten,
Ausführung erschütterungsarm DIN 4150, lärmarm,
Lärmpegel max. 80 dB(A),
staubarm TRGS 559, ohne Funkenfreisetzung, ohne
Untergrundbeschädigung,
ohne Wasserfreisetzung, aufgenommene Stoffe zur
Entsorgung sortieren, sammeln,
transportgerecht zerkleinern,
im Behälter des AN lagern, auf LKW des AN laden,
Abfall ist nicht gefährlich, nicht schadstoffbelastet,
Zuordnung Z 0 (uneingeschränkter Einbau),
die Entsorgung wird gesondert vergütet.

Kellerzugänge außen
Menge: 2,000 St

**03.02.0350 Boden gelagert schichtenweise einbauen SE SU verdichten, gem. Freigabe**
In Anlehnung an STLB-Bau

Boden für Baugruben, seitlich gelagert,
Tiefe bis 5 m,
Homogenbereich 4, Bodengruppe 1 SE DIN 18196
(enggestufter Sand), Bodengruppe 2 SU DIN 18196
(Sand-Schluff-Gemisch), Tiefe oberer Horizont des
Homogenbereiches von 0 m, Tiefe unterer Horizont des
Homogenbereiches bis 5 m,
Baumaßnahme der Geotechnischen Kategorie 1 DIN 4020,
- Konsistenz DIN EN ISO 14688-1 fest, Mengenermittlung
nach Aufmaß an Abtragprofilen.
Boden, schichtenweise einbauen, jeweils 2 verschiedene
Arbeitshöhen pro Bauabschnitt herstellen und
verdichten, Verdichtungsgrad mind. DPr 1,
zeitversetzt in 9 Bauabschnitten,
gemäß Freigabe der Bauüberwachung
Menge: 795,000 m3

**03.02.0360 Füllstoff liefern, schichtenweise einbauen verdichten Kies-Sand-Gemisch, gem. Nachweis**
In Anlehnung an STLB-Bau

Füllstoff einbauen und verdichten, profilgerecht, mit
Kies-Sand-Gemisch, natürliche Gesteinskörnung TL
Gestein, liefern, Körnung 0/32,
Tiefe bis 5m,
schichtenweise einbauen, jeweils 2 verschiedene
Arbeitshöhen pro Bauabschnitt herstellen und
verdichten, Verdichtungsgrad mind. DPr 1,
zeitversetzt in 9 Bauabschnitten,
gemäß Freigabe der Bauüberwachung
gemäß Nachweis
Menge: 7,000 m3

**03.02.0370 Verfüllen von Leitungsgräben, Sand 0/2mm**
Verfüllen von Leitungsgräben mit Sand, Körnung von 0-2
mm
schichtenweise verdichten, gemäß DIN EN 1610 (Verlegung
und Prüfung von Abwasserleitungen und -kanälen)
für KG-Rohre von DN 100 bis DN 150, Gefälle bis 2%,
zeitversetzt in 9 Bauabschnitten,
gemäß Freigabe der Bauüberwachung
Menge: 110,000 m

**03.02.0380 Oberboden gelagert einbauen OH auftragen**
In Anlehnung an STLB-Bau

Oberboden, seitlich gelagert, Tiefe bis 0,3 m,
auftragen,
Homogenbereich 3, Bodengruppe 1 OH DIN 18196 (grob- bis
gemischtkörniger Boden mit Beimengungen humoser Art),
Tiefe oberer Horizont des Homogenbereiches von 0 m,
Tiefe unterer Horizont des Homogenbereiches bis 0,3 m,
Baumaßnahme der Geotechnischen Kategorie 1 DIN 4020,
- Konsistenz DIN EN ISO 14688-1 fest, Mengenermittlung
nach Aufmaß an Abtragprofilen.
zeitversetzt in 3 Bauabschnitten,
Menge: 150,000 m3

### Titel 04 Entsorgung

#### Untertitel 04.01 Beprobung

**04.01.0010 Materialprobe Kontrollmessung Fungizide Pestizide**
In Anlehnung an STLB-Bau

auf gesonderte Anweisung des AG,
Materialprobe, Kontrollmessung zum Schutz Dritter,
Schadstoff Fungizide und Pestizide TRGS 524, DGUV-Regel
101-004,
Einzelmessung durchführen, auswerten, dokumentieren,
als Eilauswertung innerhalb 24 h,
Wiederholungsmessungen aufgrund nicht erreichter
Abnahme werden nicht vergütet, die Messungen dürfen nur
von einer benannten Messstelle durchgeführt werden.
Menge: 1,000 St

**04.01.0020 Materialprobe Kontrollmessung Schwermetall**
In Anlehnung an STLB-Bau

auf gesonderte Anweisung des AG,
Materialprobe, Kontrollmessung zum Schutz Dritter,
Schadstoff Schwermetall TRGS 524, DGUV-Regel 101-004,
Einzelmessung durchführen, auswerten, dokumentieren,
als Eilauswertung innerhalb 24 h,
Wiederholungsmessungen aufgrund nicht erreichter
Abnahme werden nicht vergütet, die Messungen dürfen nur
von einer benannten Messstelle durchgeführt werden.
Menge: 1,000 St

#### Untertitel 04.02 Gefährliche Abfälle

*Hinweis*
Transport der fachgerecht in Transportmitteln
(Container, ASP-Behälter) bereitgestellten gefährlichen
 Abfälle zu einer annahmebereiten und durch die SBB mbH
 zuweisungsfähigen Entsorgungsanlage und ordnungsgemäße
 Entsorgung der Abfälle (Nachweis des
EfbV-Zertifikates des Entsorgers und der
Transportgenehmigung des Abfallbeförderers
erforderlich)

Die für die Entsorgung vorgesehene Anlage ist im
Formblatt Entsorgungskonzept durch den Bieter zu
benennen. Die Zertifizierung der Entsorgungsanlage als
Entsorgungsfachunternehmen ist mit dem Angebot
nachzuweisen.

Weitere Leistungsbestandteile neben Laden, Transport
und Entsorgung, die in den Einheitspreis
einzukalkulieren sind:
- Gestellung geeigneter Transportmittel
- Abfallentsorgung über Sammelentsorgungsnachweis (bis
max. 20 Tonnen/Jahr) bzw. Einzelentsorgungsnachweis
- sämtliche Gebühren und Entgelte der Entsorgungsanlage
- Gestellung, Führung und unterschriftsreife
Vorbereitung sämtlicher Formulare des
Nachweisverfahrens gemäß NachwV, kompletter
Entsorgungsnachweis (DEN, VE, EGF, DA, AE),
Begleitscheine und Wiegescheine sowie Einholung der
erforderlichen Unterschriften vom
 Abfallerzeuger einschließlich aller Leistungen zur
elektronischen Nachweisführung.

Mindestangaben auf Begleitschein gemäß NachwV:
- Abfallbezeichnung / Abfallschlüssel nach AVV
- Nummer des Entsorgungsnachweises
- Menge des entsorgten Abfalls
- Erzeuger und Erzeugernummer (von AG)
- Beförderer und Beförderernummer
- Entsorger und Entsorgernummer
- SAP-Projekt-Nummer (von AG) und Anfallstelle
- Positionsnummer aus Leistungsverzeichnis

Mindestangaben auf Wiegeschein:
- Nummer des zugehörigen Begleitscheines
- Gewicht Brutto, Tara, Netto
- Datum, Uhrzeit, Kfz-Kennzeichen

**04.02.0010 AS 17 05 03* | Boden und Steine, die gefährliche Stoffe enthalten**
Abfallart: AS 17 05 03*; Boden und Steine, die
gefährliche Stoffe enthalten,
Abfallbeschreibung: Erdaushub, anthropogene
Auffüllungen

Transport der staubdicht verpackten (z.B. Big Bags mit
Kennzeichnung) und in Containern bereitgestellten
Abfälle zu einer annahmebereiten und durch die SBB mbH
zuweisungsfähigen Entsorgungsanlage und ordnungsgemäße
Entsorgung der Abfälle.

Entsprechend GewAbfV sind die getrennt erfassten
Abfälle vorrangig der Vorbereitung zur Wiederverwendung
oder dem Recycling zuzuführen!
Klasse RC-3 nach ErsatzbaustoffV

Die Abrechnung erfolgt nach Tonnen auf Grundlage der
rechtskonformen Nachweise zur Abfallentsorgung
(vollständiger EN, Behördenbestätigung,
Zuweisungsbescheid, Begleitscheine, Wiegescheine).
Menge: 20,000 t

#### Untertitel 04.03 Nicht gefährliche Abfälle

**04.03.0010 AS 17 01 03 | Fliesen, Ziegel und Keramik**
Abfallart: AS 17 01 03; Fliesen, Ziegel und Keramik
Abfallbeschreibung: nicht mehr verwendbare
Terrassenplatten,

Transport der in Containern bereitgestellten Abfälle zu
 einer Entsorgungsanlage nach Wahl des AN
(Entsorgungskonzept) und ordnungsgemäße Entsorgung der
Abfälle.

Entsprechend GewAbfV sind die getrennt erfassten
Abfälle vorrangig der Vorbereitung zur Wiederverwendung
 oder dem Recycling zuzuführen!
Klasse ZM nach ErsatzbaustoffV

Die Abrechnung erfolgt nach Tonnen auf Grundlage der
vollständigen rechtskonformen Nachweise zur
Abfallentsorgung (Recyclingübernahmerklärung für die
Bauabfall-Dokumentation entsprechend GewAbfV,
Übernahmescheine, Wiegescheine).
Menge: 3,000 t

**04.03.0020 AS 17 02 01 | Beton**
Abfallart: AS 17 02 01; Beton
Abfallbeschreibung: Ortbeton und Fertigteile

Transport der in Containern bereitgestellten Abfälle zu
 einer Entsorgungsanlage nach Wahl des AN
(Entsorgungskonzept) und ordnungsgemäße Entsorgung der
Abfälle.

Entsprechend GewAbfV sind die getrennt erfassten
Abfälle vorrangig der Vorbereitung zur Wiederverwendung
oder dem Recycling zuzuführen!
Klasse RC-1 nach ErsatzbaustoffV

Die Abrechnung erfolgt nach Tonnen auf Grundlage der
vollständigen rechtskonformen Nachweise zur
Abfallentsorgung (Recyclingübernahmerklärung für die
Bauabfall-Dokumentation entsprechend GewAbfV,
Übernahmescheine, Wiegescheine).
Menge: 190,000 t

**04.03.0030 AS 17 02 02 | Glas**
Abfallart: AS 17 02 02; Glas
Abfallbeschreibung: Fensterglas

Transport der in Containern bereitgestellten Abfälle zu
 einer Entsorgungsanlage nach Wahl des AN
(Entsorgungskonzept) und ordnungsgemäße Entsorgung der
Abfälle.

Entsprechend GewAbfV sind die getrennt erfassten
Abfälle vorrangig der Vorbereitung zur Wiederverwendung
oder dem Recycling zuzuführen!
Klasse MEB nach ErsatzbaustoffV

Die Abrechnung erfolgt nach Tonnen auf Grundlage der
vollständigen rechtskonformen Nachweise zur
Abfallentsorgung (Recyclingübernahmerklärung für die
Bauabfall-Dokumentation entsprechend GewAbfV,
Übernahmescheine, Wiegescheine).
Menge: 0,100 t

**04.03.0040 AS 17 02 03 | Kunststoffe**
Abfallart: AS 17 02 03; Kunststoff
Abfallbeschreibung: Kunststoffverkleidungen-, rohre,
-einbauten, -folien

Transport der in Containern bereitgestellten Abfälle zu
 einer Entsorgungsanlage nach Wahl des AN
(Entsorgungskonzept) und ordnungsgemäße Entsorgung der
Abfälle.

Die Abrechnung erfolgt nach Tonnen auf Grundlage der
vollständigen rechtskonformen Nachweise zur
Abfallentsorgung (Recyclingübernahmerklärung für die
Bauabfall-Dokumentation entsprechend GewAbfV,
Übernahmescheine, Wiegescheine).
Menge: 0,100 t

**04.03.0050 AS 17 03 02 | Bitumengemische außer 17 03 01**
Abfallart: AS 17 02 03; Kunststoff
Abfallbeschreibung: Kunststoffverkleidungen-, rohre,
-einbauten, -folien

Transport der in Containern bereitgestellten Abfälle zu
 einer Entsorgungsanlage nach Wahl des AN
(Entsorgungskonzept) und ordnungsgemäße Entsorgung der
Abfälle.

Die Abrechnung erfolgt nach Tonnen auf Grundlage der
vollständigen rechtskonformen Nachweise zur
Abfallentsorgung (Recyclingübernahmerklärung für die
Bauabfall-Dokumentation entsprechend GewAbfV,
Übernahmescheine, Wiegescheine).
Menge: 10,000 t

**04.03.0060 AS 17 04 07 | gemischte Metalle**
Abfallart: AS 17 04 07; gemischte Metalle
Abfallbeschreibung: Stahl- und Aluminiumbleche, z.T.
verzinkt bzw. Kunststoffbeschichtet, z.T. mit
PU-Hartschaumdämmkern, Stahlrohre, -träger und
-profile, Stahlblech-/Stahlrahmentüren,
Plattenheizkörper, Bleche, sonstige Metalle

Transport der in Containern bereitgestellte Abfälle zu
einer Entsorgungsanlage nach Wahl des AN
(Entsorgungskonzept) und ordnungsgemäße Entsorgung der
Abfälle.

Die Abrechnung erfolgt nach Tonnen auf Grundlage der
vollständigen rechtskonformen Nachweise zur
Abfallentsorgung
(Übernahmescheine, Wiegescheine).

In den Einheitspreis ist die Rückvergütung der Erlöse
aus der Verwertung einzukalkulieren.
Menge: 155,000 t

**04.03.0070 AS 17 05 04 | Boden und Steine**
Abfallart: AS 17 05 04; Boden und Steine mit Ausnahme
derjenigen, die unter 17 05 03 fallen
Abfallbeschreibung: Bodenaushub / Tragschichtmaterial
(Schotter-Splitt-Sand-Gemisch)

Entsprechend GewAbfV sind die getrennt erfassten
Abfälle vorrangig der Vorbereitung zur Wiederverwendung
 oder dem Recycling zuzuführen!
Klasse BM-F1 nach ErsatzbaustoffV

Transport der in Containern bereitgestellten Abfälle zu
 einer Entsorgungsanlage nach Wahl des AN
(Entsorgungskonzept) und ordnungsgemäße Entsorgung der
Abfälle.

Die Abrechnung erfolgt nach Tonnen auf Grundlage der
vollständigen rechtskonformen Nachweise zur
Abfallentsorgung (Übernahmescheine, Wiegescheine).
Menge: 290,000 t

**04.03.0080 AS 17 06 04 | Dämmmaterial, außer 17 06 03**
Abfallart: AS 17 06 03; Dämmmaterial mit Ausnahme
derjenigen, die unter 17 06 03* fallen
Abfallbeschreibung: Sockeldämmung EPS,

Transport der in Containern bereitgestellten Abfälle zu
 einer Entsorgungsanlage nach Wahl des AN
(Entsorgungskonzept) und ordnungsgemäße Entsorgung der
Abfälle.

Die Abrechnung erfolgt nach Tonnen auf Grundlage der
vollständigen rechtskonformen Nachweise zur
Abfallentsorgung (Übernahmescheine, Wiegescheine).
Menge: 1,000 t

**04.03.0090 AS 17 09 04 | gem. Bau- und Abbruchabfälle**
Abfallart: AS 17 09 04; gemischte Bau- und
Abbruchabfälle mit Ausnahme derjenigen, die unter 17 09
 01, 17 09 02 und 17 09 03 fallen
Abfallbeschreibung: Fußbodenbeläge aus Kunststoff,
Estrichbeschichtungen aus Kunststoff und Kautschuk

Transport der in Containern bereitgestellten Abfälle zu
 einer Vorbehandlungsanlage (entsprechend GewAbfV) nach
 Wahl des AN (Entsorgungskonzept) und ordnungsgemäße
Vorbehandlung/ Entsorgung der Abfälle.

Die Abrechnung erfolgt nach Tonnen auf Grundlage der
vollständigen rechtskonformen Nachweise zur
Abfallentsorgung (Konformitätsbestätigung und
Zuführungsnachweis für Bauabfall-Dokumentation
entsprechend GewAbfV, Übernahmescheine, Wiegescheine).
Menge: 10,000 t

**04.03.0100 AS 20 02 01 | biologisch abbaubare Abfälle**
Abfallart: AS 20 02 01; biologisch abbaubare Abfälle
Abfallbeschreibung: Gartenabfälle (Sträucher, Rasen
etc.)

Transport der in Containern bereitgestellten Abfällle
zu einer Entsorgungsanlage nach Wahl des AN
(Entsorgungskonzept) und ordnungsgemäße Entsorgung der
Abfälle.

Die Abrechnung erfolgt nach Tonnen auf Grundlage der
vollständigen rechtskonformen Nachweise zur
Abfallentsorgung (Übernahmescheine, Wiegescheine).
Menge: 4,000 t

### Titel 05 Dämm-und Abdichtungsarbeiten

#### Untertitel 05.01 Sockelbereich außen

*Hinweis*
Wichtig:
die fertiggestellte Abdichtung ist vor der Verlegung
der
Dämmung von der Bauleitung abnehmen zu lassen
(technische Abnahme)!

**05.01.0010 Beweissicherungsverfahren Untergründe**
In Anlehnung an STLB-Bau

Beweissicherung der abzudichtenden Flächen nach
bauseitigen Abbrucharbeiten,
zur Dokumentation sowie als Grundlage für
Abrechnung von nachfolgend beschriebenen Leistungen,
Ausführung vor Beginn der Abdichtungsarbeiten
in Abstimmung mit dem Auftraggeber,
Durchführung der Beweissicherung durch einen
Sachkundigen,
im Beisein der örtlichen Bauüberwachung,
Zustand und Beschaffenheit der zu bearbeitenden Flächen
feststellen und dokumentieren, durch Begehung mit
schriftlichem
Protokoll und Anfertigen von Lichtbildern, Protokolle
und Anlagen
müssen durch Unterschrift des AG und des AN anerkannt
sein,
Vorlage aller Beweissicherungen dient als
Abrechnungsgrundlage,
2 Ausfertigungen in Papierform, und 1x digital.
Menge: 1,000 PSCH

**05.01.0020 Untergrund reinigen Beton lose Verunreinigung auf Baustelle bereitstellen**
In Anlehnung an STLB-Bau

Reinigen des Untergrundes aus Beton, von grober
Verschmutzung, von losen Verunreinigungen, aufgenommene
Stoffe sammeln, in vom AG gestellten Behälter lagern,
Behältergröße über 5 bis 7 m3, auf Baustelle
bereitstellen, Abfall ist nicht gefährlich, nicht
schadstoffbelastet.
zeitversetzt in 9 Bauabschnitten,
Menge: 470,000 m2

**05.01.0030 Hohlkehle herstellen**
Hohlkehle herstellen, Anschluss
Kelleraußenwand/Kellerbodenplatte,
in Vorbereitung der Abdichtung,
mit kunststoffmodifiziertem
Instandsetzungbeton/-smörtel (RM,
einschließlich Haftbrücke,
Radius 50mm,
anpassen an Wand,
zeitversetzt in 3 Bauabschnitten,
Die betreffenden Bereiche sind als Abrechnungsgrundlage
entsprechend vor Ort zu kennzeichnen und durch die
örtliche
Bauüberwachung bestätigen zu lassen.
Menge: 85,000 m

**05.01.0040 Voranstrich Bitumenemulsion Außenwand**
In Anlehnung an STLB-Bau

Voranstrich für bahnenförmige Abdichtungen, aus
Bitumenemulsion, auf Außenwand, Untergrund Beton,
zeitversetzt in 9 Bauabschnitten,

Wichtig:
die fertiggestellte Abdichtung ist vor Verdeckung von
der Bauleitung abnehmen zu lassen
(technische Abnahme)!
Menge: 470,000 m2

**05.01.0050 Kratzspachtelung PMBC, Unebenheiten bis 30mm**
In Anlehnung an STLB-Bau

Kratzspachtelung, mit kunststoffmodifizierter
Bitumendickbeschichtung (PMBC), Untergrund Beton,
gefräst, zum Ausgleich von Unebenheiten bis 30mm
zeitversetzt in 9 Bauabschnitten,
Die betreffenden Bereiche sind als Abrechnungsgrundlage
entsprechend vor Ort zu kennzeichnen und durch die
örtliche
Bauüberwachung bestätigen zu lassen.

Wichtig:
die fertiggestellte Abdichtung ist vor Verdeckung von
der Bauleitung abnehmen zu lassen
(technische Abnahme)!
Menge: 50,000 m2

**05.01.0060 Abdichtung Wand W2.2-E 2lagig Bitumen-Schweißbahn G200S4 BA Schweißverf Bitumen-Schweißbahn KTGS4 BA**
In Anlehnung an STLB-Bau

Abdichtung erdberührter Wände DIN 18533-1 und DIN
18533-2, Raumnutzungsklasse RN1-E (geringe
Anforderung), Wassereinwirkungsklasse W2.2-E (hohe
Einwirkung von drückendem Wasser über 3 m
Eintauchtiefe), Eintauchtiefe bis 4 m, Rissklasse R1-E
(gering), Rissüberbrückungsklasse RÜ4-E (sehr hohe
Rissüberbrückung bis 5 mm, Rissversatz bis 2 mm),
2-lagig,
eine Lage Bitumen-Schweißbahnen G 200 S4 mit
Glasgewebeeinlage 200 g/m2, Anwendungstyp DIN/TS
20000-202 BA (Bahn für Bauwerksabdichtung), im
Schweißverfahren aufbringen,
eine Lage Bitumen-Schweißbahnen KTG S4 mit
Kombinationsträgereinlage mit überwiegendem Glasanteil,
Anwendungstyp DIN/TS 20000-202 BA (Bahn für
Bauwerksabdichtung), im Schweißverfahren aufbringen,
Untergrund Beton,
zeitversetzt in 9 Bauabschnitten

Wichtig:
die fertiggestellte Abdichtung ist vor Verdeckung von
der Bauleitung abnehmen zu lassen
(technische Abnahme)!
Menge: 470,000 m2

**05.01.0070 Abdichtung Anschluss an Durchdringung**
In Anlehnung an STLB-Bau

Abdichtung erdberührter Wände DIN 18533-1 und DIN
18533-2, Raumnutzungsklasse RN1-E (geringe
Anforderung), Wassereinwirkungsklasse W2.2-E (hohe
Einwirkung von drückendem Wasser über 3 m
Eintauchtiefe), Eintauchtiefe bis 4 m, Rissklasse R1-E
(gering), Rissüberbrückungsklasse RÜ4-E (sehr hohe
Rissüberbrückung bis 5 mm, Rissversatz bis 2 mm),
2-lagig,
eine Lage Bitumen-Schweißbahnen G 200 S4 mit
Glasgewebeeinlage 200 g/m2, Anwendungstyp DIN/TS
20000-202 BA (Bahn für Bauwerksabdichtung), im
Schweißverfahren aufbringen,
eine Lage Bitumen-Schweißbahnen KTG S4 mit
Kombinationsträgereinlage mit überwiegendem Glasanteil,
Anwendungstyp DIN/TS 20000-202 BA (Bahn für
Bauwerksabdichtung), im Schweißverfahren aufbringen,
Untergrund Beton,
zeitversetzt in 9 Bauabschnitten
fachgerecht an Durchdringung anarbeiten und
anschließen,
Durchmesser bis 150mm

Wichtig:
die fertiggestellte Abdichtung ist vor Verdeckung von
der Bauleitung abnehmen zu lassen
(technische Abnahme)!
Menge: 10,000 St

**05.01.0080 Abdichtung Anschluss an Einbauteil, Dichtungskehle**
In Anlehnung an STLB-Bau

Abdichtung erdberührter Wände DIN 18533-1 und DIN
18533-2, Raumnutzungsklasse RN1-E (geringe
Anforderung), Wassereinwirkungsklasse W2.2-E (hohe
Einwirkung von drückendem Wasser über 3 m
Eintauchtiefe), Eintauchtiefe bis 4 m, Rissklasse R1-E
(gering), Rissüberbrückungsklasse RÜ4-E (sehr hohe
Rissüberbrückung bis 5 mm, Rissversatz bis 2 mm),
2-lagig,
eine Lage Bitumen-Schweißbahnen G 200 S4 mit
Glasgewebeeinlage 200 g/m2, Anwendungstyp DIN/TS
20000-202 BA (Bahn für Bauwerksabdichtung), im
Schweißverfahren aufbringen,
eine Lage Bitumen-Schweißbahnen KTG S4 mit
Kombinationsträgereinlage mit überwiegendem Glasanteil,
Anwendungstyp DIN/TS 20000-202 BA (Bahn für
Bauwerksabdichtung), im Schweißverfahren aufbringen,
Untergrund Beton,
zeitversetzt in 9 Bauabschnitten
fachgerecht an Einbauteil (zB. Kellerlichtschächte)
anarbeiten und anschließen, mittels Dichtungskehle

Wichtig:
die fertiggestellte Abdichtung ist vor Verdeckung von
der Bauleitung abnehmen zu lassen
(technische Abnahme)!
Menge: 30,000 m

**05.01.0090 Perimeterdämmung PW W2.2-E Schaumglas CG 0,041W/(mK) D 120mm PW dh**
In Anlehnung an STLB-Bau

Perimeterdämmung auf Kelleraußenwand,
Wassereinwirkungsklasse W2.2-E (hohe Einwirkung von
drückendem Wasser über 3 m Eintauchtiefe), aus
Schaumglas CG DIN EN 13167, Bemessungswert der
Wärmeleitfähigkeit max. 0,041 W/(mK), Dicke 120 mm,
Anwendungsgebiet DIN 4108-10 PW, hohe
Druckbelastbarkeit - dh, mit Klebe- und Dichtungsmasse
auf Bitumenbasis (2-Komponentenkleber) befestigen,
zeitversetzt in 9 Bauabschnitten

Wichtig:
die fertiggestellte Abdichtung ist vor Verdeckung von
der Bauleitung abnehmen zu lassen
(technische Abnahme)!
Menge: 470,000 m2

**05.01.0100 Anschluss Perimeterdämmung PW W2.2-E Schaumglas CG 0,041W/(mK) D 80mm PW dh, H 15cm**
In Anlehnung an STLB-Bau

Perimeterdämmung auf Kelleraußenwand,
Wassereinwirkungsklasse W2.2-E (hohe Einwirkung von
drückendem Wasser über 3 m Eintauchtiefe), aus
Schaumglas CG DIN EN 13167, Bemessungswert der
Wärmeleitfähigkeit max. 0,041 W/(mK), Dicke 80 mm,
Anwendungsgebiet DIN 4108-10 PW, hohe
Druckbelastbarkeit - dh, mit Klebe- und Dichtungsmasse
auf Bitumenbasis (2-Komponentenkleber) befestigen,
Anschluss an Fassade, Streifenbreite 15cm,
zeitversetzt in 9 Bauabschnitten

Wichtig:
die fertiggestellte Abdichtung ist vor Verdeckung von
der Bauleitung abnehmen zu lassen
(technische Abnahme)!
Menge: 75,000 m

**05.01.0110 Anschluss Perimeterdämmung PW W2.2-E Schaumglas CG 0,041W/(mK) D 120mm PW dh, Leibung**
In Anlehnung an STLB-Bau

Perimeterdämmung auf Kelleraußenwand,
Wassereinwirkungsklasse W2.2-E (hohe Einwirkung von
drückendem Wasser über 3 m Eintauchtiefe), aus
Schaumglas CG DIN EN 13167, Bemessungswert der
Wärmeleitfähigkeit max. 0,041 W/(mK), Dicke 80 mm,
Anwendungsgebiet DIN 4108-10 PW, hohe
Druckbelastbarkeit - dh, mit Klebe- und Dichtungsmasse
auf Bitumenbasis (2-Komponentenkleber) befestigen,
Anschluss an Fassade, Streifenbreite 15cm,
zeitversetzt in 9 Bauabschnitten

Wichtig:
die fertiggestellte Abdichtung ist vor Verdeckung von
der Bauleitung abnehmen zu lassen
(technische Abnahme)!
Menge: 25,000 m

**05.01.0120 Kaltkleber -Deckschicht vollflächig**
lösemittelfreier Zweikomponentenkleber,
Bitumenkaltkleber,
hydraulisch abbindend
Basis Komponente A: Bitumenemulsion
Komponente B: Calciumsilikate, Calciumaluminat,
Calziumaluminatferrit
Konsistenz pastös
Dichte ca. 1.20 kg/dm3
Farbe schwarzbraun
Wasserdampfdiffusionswiderstandszahl µ = ca. 40 000
Wasserlöslichkeit unlöslich nach dem vollständigen
Trocknen
VOC frei nach dem AgBB-Schema
Giscode BBP 10
zum vollflächigen Verspachteln der
Schaumglas-Oberfläche,
nach Herstellervorgaben fachgerecht aufbringen,
zeitversetzt in 9 Bauabschnitten

Wichtig:
die fertiggestellte Abdichtung ist vor Verdeckung von
der Bauleitung abnehmen zu lassen
(technische Abnahme)!
Menge: 470,000 cm2

**05.01.0130 Montagedämmplatte, Verbundplatte W 2.2-E**
Montagedämmplatte, Verbundplatte,
XPS-Dämmung, Dicke 100mm, kaschiert mit 4 mm
Faserzementplatte,
Brandschutzklasse Dämmung E nach DIN EN 13501-1,
Brandschutzklasse Faserzement A2-s1 nach DIN EN
13501-1,
Wassereinwirkungsklasse W2.2-E (hohe Einwirkung von
drückendem Wasser über 3 m Eintauchtiefe)
0,036 W/(m²K) Nennwert 0,038 W/(m²K) Bemessungswert
nach DIN 4108-10
im Anschlussbereich der Fertigteil-Lichtschächte,
Abmessung BxH jeweils. 2,90 x 2,60m,
einschließlich Ausschnitt für Kellerfenster herstellen,
Maße BxH jeweils 2,00 x 1,20m,

Wichtig:
die fertiggestellte Abdichtung ist vor Verdeckung von
der Bauleitung abnehmen zu lassen
(technische Abnahme)!
Menge: 3,000 St

**05.01.0140 Außenputz Sockel, Armierungsgewebe mech.**
In Anlehnung an STLB-Bau

Außenputz DIN 18550-1 auf Sockel, Putzgrund
Schaumglasdämmung, Unterputz DIN EN 998-1 aus
Kalkzement-Putzmörtel, Druckfestigkeitsklasse CS III
(3,5 bis 7,5 N/mm2), Dicke Unterputz 15 mm,
einschließlich Armierungsgewebe, mechanisch befestigt,
Oberputz aus Kalkzement-Putzmörtel, gerieben, Wc 2,
wasserabweisend, Körnung 3 mm, farbig, dunkel getönt
gemäß Bestand.
Menge: 80,350 m2

**05.01.0150 Schutzlage Abdichtung Wand Noppenbahn D 8mm lose verlegen**
STLB-Bau 2025-10 18
Schutzlage für Abdichtung erdberührter Wände DIN
18533-1 und DIN 18533-2, aus Noppenbahn mit Gleit-,
Schutz- und Lastverteilungsschicht, Schichtdicke 8 mm,
lose verlegen.
Menge: 390,000 m2
Zuordnung: 018

**05.01.0160 Kappleiste aufgehendes Bauteil Stahl niro D 0,7mm Zuschnitt-B 200mm Blende 3xgekantet**
STLB-Bau 2025-10 22
Kappleiste für aufgehendes Bauteil aus nichtrostendem
Stahl, Dicke 0,7 mm, Zuschnittbreite 200 mm, mit Blende
aus nichtrostendem Stahl, 3 x gekantet, Untergrund
Mauerwerk aus Beton-Vollsteinen/-blocksteinen, mit
Schrauben befestigen.
Menge: 85,000 m
Zuordnung: 022

### Titel 06 Betonarbeiten, Einbauteile

#### Untertitel 06.01 Ortbeton

**06.01.0010 KTS DPr1 0/32 D 35-40cm**
STLB-Bau 2025-10 80
Kiestragschicht, Verdichtungsgrad mind. DPr 1, aus
Baustoffgemisch für Kiestragschicht, natürliche
Gesteinskörnung TL Gestein, Körnung 0/32, Schichtdicke
über 35 bis 40 cm, Rand mit Neigung 1:1,5, abgerechnet
wird die für diese Schicht geforderte Breite bis zur
Mitte der Randausbildung.
Menge: 50,000 m3
Zuordnung: 080

**06.01.0020 Ortbeton Sauberkeitsschicht Bodenplatte unbewehrt C8/10 D 5cm**
Ortbeton Sauberkeitsschicht, für Bodenplatte, als
unbewehrter Beton, Normalbeton C 8/10 DIN 1045-2,
natürliche Gesteinskörnung, Dicke 5 cm,
auf verdichteten Baugrund,
Einzelfläche zwischen 10 und 22m2
zeitversetzt in 2 Bauabschnitten,

Lichtschächte Nord, Einbringöffnung
Menge: 85,000 m2

**06.01.0030 Schalung Bodenpl. H 15-25cm**
STLB-Bau 2025-10 13
Schalung Bodenplatte, als Randschalung, Schalungshöhe
über 15 bis 25 cm.
Menge: 50,000 m
Zuordnung: 013

**06.01.0040 Schalung Bodenpl. H 25-50cm**
STLB-Bau 2025-10 13
Schalung Bodenplatte, als Randschalung, Schalungshöhe
über 25 bis 50 cm.
Menge: 14,000 m
Zuordnung: 013

**06.01.0050 Ortbeton Bodenpl. Stahlbeton C25/30 XC4 D 20-30cm**
In Anlehnung an STLB-Bau

Ortbeton Bodenplatte, als Stahlbeton, Normalbeton C
25/30 DIN 1045-2, natürliche Gesteinskörnung,
Expositionsklasse XC4 (Bewehrungskorrosion durch
Karbonatisierung, wechselnd nass und trocken), Dicke
über 20 bis 25 cm.
Einzelfläche zwischen 10 und 22m2
Menge: 20,000 m3

**06.01.0060 Kernbohrung Fundament Durchm. 150mm, L 80-100cm**
In Anlehnung an STLB-Bau

Kernbohrung, durch Fundament, aus unbewehrtem Beton,
Normalbeton, Bohrdurchmesser 150 mm, Bohrtiefe über 80
bis 100 cm, nicht schadstoffbelastet,
Abfall ist nicht gefährlich, Werte gemäß
Ersatzbaustoffverordnung 2023 sind eingehalten,
Charakterisierung gemischter Bauschutt Klasse RC-1 nach
EBV 2023, Anlage 1, Tabelle 1, Wichte des
Abbruchstoffes DIN EN 1991-1-1 24 kN/m3,
Geräteeinsatz ist möglich, max. Gesamtgewicht bis 5 t,
Ausführung innerhalb des Bauwerks,
aufgenommene Stoffe sammeln, zerkleinern, max.
Kantenlänge bis 45 cm, auf LKW des AN laden,
die Entsorgung wird gesondert vergütet.
zeitversetzet in zwei Bauabschnitte

Kellerabgänge Bestand
Menge: 5,000 St

**06.01.0070 Schalung Außenwand H 3-4m**
STLB-Bau 2025-10 13
Schalung Außenwand, Bauteilhöhe über 3 bis 4 m,
Ausführung im Kellergeschoss.
Menge: 455,000 m2
Zuordnung: 013

**06.01.0080 Ortbeton Wand Stahlbeton C25/30 XC4 D 20-30cm**
In Anlehnung an STLB-Bau

Ortbeton Außenwand, als Stahlbeton, Normalbeton C 25/30
DIN 1045-2, natürliche Gesteinskörnung,
Expositionsklasse XC4 (Bewehrungskorrosion durch
Karbonatisierung, wechselnd nass und trocken), Dicke
über 20 bis 30 cm.
Menge: 56,000 m3

**06.01.0090 Durchführung Entwässerung, Schachtfutter DN 110**
Herstellen einer Durchführung für
Entwässerung/Einbetonieren einer Schachtdurchführung,
Schachtfutter für KG- Rohr mit Dichtringkammer
KG DN 110
Kanalrohre und Formteile aus Kunststoff (PE-HD)
Gekennzeichnet nach DIN 19537
Menge: 9,000 St

**06.01.0100 Fugenband Arbeitsfuge**
In Anlehnung an STLB-Bau

Fugenband, Arbeitsfugenband innenliegend, gemäß DIN
18197, Ausgabe 2018-01
für Arbeitsfugen, Fuge der Beanspruchung zugewandt.
Menge: 50,000 m

**06.01.0110 Auflager 45/45mm**
In Anlehnung an STLB-Bau

Herstellen eines umlaufenden Auflagers/einer
Ausklinkung am Wandkopf der Schachtinnenseiten,
Querschnitt 45/45mm, Verdrängungskörper in Schalung
einlegen und restlos entfernen
Menge: 60,000 m

**06.01.0120 Zementestrich Verbundestrich C25 F4 D 45mm A22**
In Anlehnung an STLB-Bau

Zementestrich CT, als Verbundestrich DIN 18560-3,
unbewehrt, Druckfestigkeitsklasse C25 DIN EN 13813,
Biegezugfestigkeitsklasse F4 DIN EN 13813,
Estrichnenndicke 50-70mm mm, für Flächen im Freien,
Verschleißwiderstandsklasse A22 DIN EN 13813,
Oberfläche von Hand glätten.
Gefälle 1% bs 2%

Kellertreppe
Menge: 10,000 m2

#### Untertitel 06.02 Fertigteile, Entwässerung

**06.02.0010 Versickerschacht Beton Typ A**
Versickerschacht DWA-A 138 Typ A, mit Filtersack, aus
Beton, aus
Schachtringen DIN 4034-2 und Schachtringen aus
haufwerksporigem
Beton, bzw. gelochte Schachtringe unter Zulauf,
Durchmesser 2000
mm, Gesamttiefe 5,0m bis 5,5m, einschl. Schachthals,
Filtersand, Schichtdicke 50cm, kf < 1 - 1 hoch -3 m/s,
mit einem eingespannten Filtersack, aus
Geotextilverbundstoff, herausnehmbar, wiederverwendbar
und Auflageringe, einschl. Höhendifferenzausgleich, mit
Schachtabdeckung DIN 1229, DIN EN 124, Klasse B 125,
mit
Steigeisen DIN 1211 - A, für einen gelenkigen Anschluss
2x DN 150,
zeitversetzt in 2 Bauabschnitten,
Menge: 2,000 St

**06.02.0020 Kernbohrung Schachtring, D 150**
In Anlehnung an STLB-Bau

Kernbohrung, durch Schachtringwandung, aus unbewehrtem
Beton, Normalbeton, Bohrdurchmesser 150 mm, Bohrtiefe
über 10 bis 15 cm, nicht schadstoffbelastet,
Abfall ist nicht gefährlich, Werte gemäß
Ersatzbaustoffverordnung 2023 sind eingehalten,
Charakterisierung gemischter Bauschutt Klasse RC-1 nach
EBV 2023, Anlage 1, Tabelle 1, Wichte des
Abbruchstoffes DIN EN 1991-1-1 24 kN/m3,
Geräteeinsatz ist möglich, max. Gesamtgewicht bis 5 t,
Ausführung innerhalb des Bauwerks,
aufgenommene Stoffe sammeln, zerkleinern, max.
Kantenlänge bis 45 cm, auf LKW des AN laden,
die Entsorgung wird gesondert vergütet.
zeitversetzet in zwei Bauabschnitte

Kellerabgänge Bestand
Menge: 4,000 St

**06.02.0030 Kellertreppe Blockstufen Betonfertigteil 100/30/19, Anschluss Bautenschutzmatte**
In Anlehnung an STLB-Bau

Kellerzugang, Treppe Blockstufe als Betonfertigteil,
LxTxH 100x30x19cm),
Festigkeitsklasse C 30/37 DIN 1045-2, Expositionsklasse
XF4 (Frostangriff, hohe Wassersättigung mit Taumittel),
Expositionsklasse XC4 (Bewehrungskorrosion durch
Karbonatisierung, wechselnd nass und trocken),
Stufenlänge 100 cm, Trittfläche rau,
Rutschhemmungsklasse R 11 nach DGUV 108-003,
Setzstufenhöhe 19 cm, Trittstufenbreite 26 cm, 4cm
Überlappung, Vorderkante gefast,
Treppenköpfe beidseitig mit passgenauer
Bautenschutzmatte, Gummigranulat, schwarz, Dicke 10mm,
an Tiefbord bzw. Bestandswand anschließen,
Fundament aus Beton mit einer Zusammensetzung C 12/15
DIN 1045-2,
Dicke '28' cm.
Menge: 18,000 St

**06.02.0040 Kellertreppe Podest Betonfertigteil 100/104/19, ANschluss Bautenschutzmatte**
In Anlehnung an STLB-Bau

Kellerzugang, Zwischenpodest als Betonfertigteil, LxTxH
100x104x19cm),
Festigkeitsklasse C 30/37 DIN 1045-2, Expositionsklasse
XF4 (Frostangriff, hohe Wassersättigung mit Taumittel),
Expositionsklasse XC4 (Bewehrungskorrosion durch
Karbonatisierung, wechselnd nass und trocken), Länge
100 cm, Trittfläche rau, Trittfläche rau,
Rutschhemmungsklasse R 11 nach DGUV 108-003,
Setzstufenhöhe 19 cm, 4cm Überlappung mit Blockstufen,
Vorderkante gefast,
beidseitig mit passgenauer Bautenschutzmatte,
Gummigranulat, schwarz, Dicke 10mm, an Tiefbord bzw.
Bestandswand anschließen,
Fundament aus Beton mit einer Zusammensetzung C 12/15
DIN 1045-2,
Dicke '28' cm.
Menge: 1,000 St

**06.02.0050 Anschluss Kellertreppe AW, TB8/25, schräg**
In Anlehnung an STLB-Bau

Bordstein aus Beton, DIN EN 1340, Maße DIN 483, Form TB
8/25, Witterungswiderstand A, Abriebwiderstand F,
Biegezugfestigkeit S, mit Fundament aus Beton mit einer
Zusammensetzung C 12/15 DIN 1045-2, Bettungsdicke 28
cm,
im Anschluss zwischen Kellertreppe uns
Außenwandabdichtung schräg verlegen, OK Tiefbord in
Höhe Stufenvorderkante bzw. Podestoberkante,
einschließlich erforderlicheer Trennschnitte/Zuschnitte
Menge: 7,000 m

**06.02.0060 Hofsinkkasten, Punktentwässerung 40x40cm**
Hofsinkkaste als Punktablauf mit Gussrost 40x40cm, für
Punktentwässerung,
nach DIN EN 124,
Ablaufkörper für Punktentwässerung aus Polymerbeton mit
Gussrost und Schlammeimer,
Anschluss DN 150 waagerecht mit Dichtung,
Leichte Entnahme und Reinigung der Bauteile,

Kellertreppe
Menge: 2,000 St

**06.02.0070 Entwässerungsrinne DN 150**
Entwässerungsrinne aus Polymerbeton,
Länge von 1,60m bis 15,0m,
Nennweite 150,
Adeckung mit Stegrost aus Stahl,
einschließlich 3 Stück Längenzuschnitte,
für Linienentwässerung von Pflasterflächen,
Menge: 20,000 m

**06.02.0080 Entwässerungsleitung, Kanalrohr aus Kunststoff DN 110**
KG-Rohr DN 110, einschließlich erforderlicher
Zuschnitte,
Gefälle mindestesn 1,0%
Kanalrohre und Formteile aus Kunststoff (PE-HD)
Gekennzeichnet nach DIN 19537
Verbindungen: mit Steckmuffen mit werkseitig
eingelegten Lippendichtungen.
Die Verbindungs - und Dichtmaterialien sowie das
Montagematerial ( Gleitmittel, Reiniger und Klebstoff)
sind Leistungsbestandteil, Formstücke werden gesondert
vergütet.
Alle Öffnungen der Rohrstränge sind während der Bauzeit
dicht zu verwahren.
zeitversetzt in 3 Bauabschnitten,
Menge: 15,000 m

**06.02.0090 Entwässerungsleitung, Kanalrohr aus Kunststoff DN 160**
KG-Rohr DN 160, einschließlich erforderlicher
Zuschnitte,
Gefälle mindestesn 1,0%
Kanalrohre und Formteile aus Kunststoff (PE-HD)
Gekennzeichnet nach DIN 19537
Verbindungen: mit Steckmuffen mit werkseitig
eingelegten Lippendichtungen.
Die Verbindungs - und Dichtmaterialien sowie das
Montagematerial ( Gleitmittel, Reiniger und Klebstoff)
sind Leistungsbestandteil, Formstücke werden gesondert
vergütet.
Alle Öffnungen der Rohrstränge sind während der Bauzeit
dicht zu verwahren.
zeitversetzt in 3 Bauabschnitten,
Menge: 95,000 m

**06.02.0100 KG Bogen DN 160 45°**
Form- /Verbindungsstück für KG- Rohr als Bogen 45°,
KGB DN 160
Kanalrohre und Formteile aus Kunststoff (PE-HD)
Gekennzeichnet nach DIN 19537
Verbindungen: mit Steckmuffen mit werkseitig
eingelegten Lippendichtungen.
Die Verbindungs - und Dichtmaterialien sowie das
Montagematerial ( Gleitmittel, Reiniger und Klebstoff)
sind Leistungsbestandteil
zeitversetzt in 3 Bauabschnitten,
Menge: 4,000 St

**06.02.0110 KG Bogen DN 110 67°**
Form- /Verbindungsstück für KG- Rohr als Bogen 67°,
KGB DN 110
Kanalrohre und Formteile aus Kunststoff (PE-HD)
Gekennzeichnet nach DIN 19537
Verbindungen: mit Steckmuffen mit werkseitig
eingelegten Lippendichtungen.
Die Verbindungs - und Dichtmaterialien sowie das
Montagematerial ( Gleitmittel, Reiniger und Klebstoff)
sind Leistungsbestandteil
zeitversetzt in 3 Bauabschnitten,
Menge: 11,000 St

**06.02.0120 KG Abzweig DN 110/DN 160 45°**
KG -Abzweig 45°,
Form- /Verbindungsstück für KG- Rohr als Abzweig 45°,
KGEA DN / OD 110/160
Kanalrohre und Formteile aus Kunststoff (PE-HD)
Gekennzeichnet nach DIN 19537
Verbindungen: mit Steckmuffen mit werkseitig
eingelegten Lippendichtungen.
Die Verbindungs - und Dichtmaterialien sowie das
Montagematerial ( Gleitmittel, Reiniger und Klebstoff)
sind Leistungsbestandteil.
Alle Öffnungen der Rohrstränge sind während der Bauzeit
dicht zu verwahren.
zeitversetzt in 3 Bauabschnitten,
Menge: 11,000 St

**06.02.0130 KG Abzweig DN 160/DN 160 45°**
KG -Abzweig 45°,
Form- /Verbindungsstück für KG- Rohr als Abzweig 45°,
KGEA DN / OD 160/160
Kanalrohre und Formteile aus Kunststoff (PE-HD)
Gekennzeichnet nach DIN 19537
Verbindungen: mit Steckmuffen mit werkseitig
eingelegten Lippendichtungen.
Die Verbindungs - und Dichtmaterialien sowie das
Montagematerial ( Gleitmittel, Reiniger und Klebstoff)
sind Leistungsbestandteil.
Alle Öffnungen der Rohrstränge sind während der Bauzeit
dicht zu verwahren.
zeitversetzt in 3 Bauabschnitten,
Menge: 2,000 St

**06.02.0140 KGM Muffenstopfen 160**
KGM, Muffenstopfen, 160°,
Form- /Verbindungsstück für KG- Rohr als Abzweig 45°,
KGEA DN / OD 160/160
Kanalrohre und Formteile aus Kunststoff (PE-HD)
Gekennzeichnet nach DIN 19537
Verbindungen: mit Steckmuffen mit werkseitig
eingelegten Lippendichtungen.
Die Verbindungs - und Dichtmaterialien sowie das
Montagematerial ( Gleitmittel, Reiniger und Klebstoff)
sind Leistungsbestandteil.
Alle Öffnungen der Rohrstränge sind während der Bauzeit
dicht zu verwahren.
zeitversetzt in 3 Bauabschnitten,
Menge: 3,000 St

**06.02.0150 Anbindung an Sickerschacht**
nschluss herstellen an vorbeschriebenen Sickerschacht
Rohrleitungen aus PE-HD, DN 100 - 150
einschl. erforderlicher Dichtungen, Anpassungen und
Zuschnitte
zeitversetzt in 3 Bauabschnitten,
Menge: 6,000 St

**06.02.0160 Anbindung an Lichtschacht**
Anschluss herstellen an Lichtschacht Rohrleitungen aus
PE-HD, DN 110 - 160
einschl. erforderlicher Dichtungen, Anpassungen und
Zuschnitte
zeitversetzt in 3 Bauabschnitten,
Menge: 14,000 St

#### Untertitel 06.03 Bewehrung

**06.03.0010 Betonstabstahl B500A Durchm. 6-16mm Wand**
STLB-Bau 2025-10 13
Bewehrung aus Betonstabstahl B500A DIN 488-1, DIN
488-2, Durchmesser über 6 bis 16 mm, alle Längen, für
Wand aus Ortbeton.
Menge: 8,000 t
Zuordnung: 013

**06.03.0020 Betonstahlmatte B500A Lagermatte Bodenplatte**
STLB-Bau 2025-10 13
Bewehrung aus Betonstahlmatten B500A DIN 488-1, DIN
488-4, als Lagermatte, für Bodenplatte aus Ortbeton.
Menge: 2,000 t
Zuordnung: 013

### Titel 07 Metallbauarbeiten

#### Untertitel 07.01 Türen, Fenster

**07.01.0010 F-K09-01**
Außenfensterelemente,
Rahmenkonstruktion aus Aluminium-Strangpressprofil DIN
EN 755-2,
mehrteilig,
2000x2800mm,
Höhe Oberlicht 1200mm,
Kippflügel zur Entrauchung, aerodynamischer
Lüftungsquerschnitt 0,5 m2
oberer Teil Kippflügel, verglast,
unterer Teil Blindpaneel, demontierbar, mit
Zwischenpfosten,
alle Aluminiumprofile und Füllungen pulverbeschichtet,
RAL-Farbton nach Wahl des AG
Profile:
Bautiefe der Trag- und Riegelprofile ca. 70 mm,
Ansichtsbreite ca. 70 mm, nach statischer Erfordernis,
kantige Optik,
rechteckig, Flügelrahmen flächenbündig mit Blendrahmen,
Bauphysikalische Anforderungen:
- bewertetes Schalldämm-Maß DIN 4109 RwP 37 dB,
· Wärmeschutz gemäß DIN EN ISO 10077-1 und DIN 4108-4,
Uw < 1,3 W/m²K, Ug < 0,6
W/m²K
- Schlagregendichtheitsklasse mind. 7A nach DIN EN
12208,
· Einbruchhemmung nach DIN EN 1627, Widerstandsklasse
RC 2
- Mechanische Festigkeitsklasse 2
- Bedienklasse 2 nach DIN EN 13115
- Dauerfunktionsfähigkeit Klasse  DIN EN 12400
· Durchbruchhemmende Verglasung gemäß DIN EN 356,
Klasse P4A
Glasfüllung:
· Alle Teile als Festverglasung mit
2-fach-Isolierverglasung, ESG
· Glasstärke gemäß statischer Erfordernis
· Dampfdruckausgleichsöffnungen entsprechend
Vorschriften Isolierglashersteller und
Aussteifungspfosten gemäß statischen Anforderungen,
Aluminiumprofile DIN EN 485 und DIN EN 507,
pulverbeschichtet,
opake Füllung mit Paneel, gedämmt mit
PUR-/PIR-Dämmstoff, Deckschalen aus Aluminium,
pulverschichtet,
RAL-Farbton, nach Wahl des AG,
von Rahmen demontierbar, innenseitig

Systembeschreibung,
Befestigung und Anschluss:
umlaufende Ramenverbreiterung 50mm,
befestigen mit zugelassenen Befestigungsmitteln
(Laschen Schlaudern, Krallen u.ä.),
Vorsatzmontage außen, in Dämmbene,
Befestigung am Rohbau aus Stahlbeton
lotrecht montiert, Ausgleich von Rohbautoleranzen,
Rahmen mit Anschluss an angrenzende Elemente sind
kraftschlüssig, wärmebrückenfrei und dauerhaft
luftdicht zu verbinden,

RAL-Montage:
Luftdichtheitsklasse 4 DIN 12207,
Abdichtung der äußeren Dichtebene, mittels Kompriband
und mit Flüssigkunststoff (FLK),
Mindesttrockenschichtdicke 2 mm, mit Verstärkung aus
Kunststoffvlies, mind. 110 g/m2, Untergrund
Stahl/Stahlblech/Beton,
Raumnutzungsklasse RN1-E (geringe Anforderung),
Wassereinwirkungsklasse W2.2-E,
Rissklasse: R2-E (mäßige Rissbreite),
Rissüberbrückungsklasse: RÜ4-E (sehr hohe
Rissüberbrückung = 1,5 mm, Rissversatz = 0,75 mm),
außen schlagregendicht,
Menge: 1,000 St

**07.01.0020 Antrieb Kettenantrieb Zuluftöffnung**
In Anlehnung an STLB-Bau

Kettenbetriebener Antrieb (2 Kettenantriebe pro
Öffnung)  für Zuluftöffnung zur Lüftung, Zuluftöffnung
Fenster, Fenster wird gesondert vergütet, mit
selbsttätiger mechanischer Verriegelung in den
Endlagen,
jeweils Hubkraft mind. 600N, Zugkraft mind. 300N
inklusive passender Konsole für die Montage
Schutzart IP 54,
für vorbeschriebene Nachströmklappe,
geeignet für die aufgesetzte Montage
für Komfortlüftung verwendbar,
Ansteuerung über ±24V-Steuereinheiten Synchonisierung
von bis zu vier Fensterantrieben programmierbare
Öffnungsgeschwindigkeit 4,5 bis 14mm/s, 'Soft
Close'-Funktion
eingebaute elektronische Lastabschaltung/Endabschaltung
Motorelektronik mit Mikrocontroller
Kopfmontage auf der Bandseite, auf dem
Fensterflügel,
bei Stromausfall muss das Fenster von innen
manuell zu öffnen sein.

Leistungsumfang sind zudem alle aktiven Komponenten
Zuleitung zum Antrieb, innerhalb der Elemente verdeckt
verlegen,
Rauch- und Wärmemelder,
Bedienelemente (1 Stück Taster EG, 1 Stück Taster 1.
OG)
einschließlich Steuerung (siehe gesonderte Position),
Verkabelung, unter Putz verlegen,
komplett liefern, verlegen und in Betrieb nehmen
Menge: 2,000 St

**07.01.0030 TE-K18-01, TE-K19-01, AT**
Außentürelement, als Notausgangsstür, Drehflügeltür,
Rahmenkonstruktion, aus Aluminium-Strangpressprofil DIN
EN 755-2,
mit Blindpaneelfüllung, wärmegedämmt,
1-flügelig,
Flügelrahmen flächenbündig mit Blendrahmen,
Breite Nennmaß Türöffnung '1110' mm,
Höhe Nennmaß Türöffnung '2305' mm,
Öffnungswinkel Türflügel > 90°,
Türflügel mit Fluchttürfunktion nach DIN EN 179,
bauphysikalische Anforderungen:
Wärmeschutz DIN EN ISO 10077-1, DIN 4108-4 Ud 1,5
W/m2K,
Schlagregendichtheitsklasse mind. 7A nach DIN EN 12208,
Klimaklasse d nachDIN EN 1121,
Schalldämmwert DIN 4109 Rw 32 dB,
Einbruchhemmung RC 3 DIN EN 1627,
Mehrfachverriegelung
bewertetes Schalldämm-Maß DIN 4109 RwP 37 dB,
Beanspruchungsgruppe M nach DIN 1192,
Bedienungskräfte: Klasse: 3
mit Bodeneinstandsprofil, gedämmt, Höhe ca. 120mm,
Türschwelle thermisch getrennt,
gemäß statischen Anforderungen,
Aluminiumprofile DIN EN 485 und DIN EN 507,
pulverbeschichtet,
opake Füllung mit Paneel, gedämmt mit
PUR-/PIR-Dämmstoff,Deckschalen aus Aluminium,
pulverschichtet,
RAL-Farbton, nach Wahl des AG,

mit 4 Bändern,
Rollenbänder 3-teilig (3D-Band) aus Edelstahl
Beschlag/Zubehör: siehe gesonderte Positionen
Befestigung des Rahmens umlaufend wärmebrückenfrei
mittels hoch
druckfestem Dämmrahmen,
Vorsatzmontage außen, in Dämmebene,
befestigen mit zugelassenen Befestigungsmitteln
(Laschen
Schlaudern, Krallen u.ä.)
Befestigung am Rohbau aus Stahlbeton
lotrecht montiert, Ausgleich von Rohbautoleranzen,
Dämmrahmen zur Montage der Fenster geeignet, gemäß
zugelassenem System,
nach Herstellerwahl des AN,

RAL-Montage,
Luftdichtheitsklasse 4 DIN 12207,
Abdichtung der äußeren Dichtebene, mittels Kompriband
und mit Flüssigkunststoff (FLK),
Mindesttrockenschichtdicke 2 mm, mit Verstärkung aus
Kunststoffvlies, mind. 110 g/m2, Untergrund
Stahl/Stahlblech/Beton,
Raumnutzungsklasse RN1-E (geringe Anforderung),
Wassereinwirkungsklasse W2.2-E,
Rissklasse: R2-E (mäßige Rissbreite),
Rissüberbrückungsklasse: RÜ4-E (sehr hohe
Rissüberbrückung = 1,5 mm, Rissversatz = 0,75 mm),
außen schlagregendicht,

weitere Beschläge und Komponenten siehe gesonderte
Positionen
Menge: 2,000 St

**07.01.0040 Magnet- und Riegelkontakt**
Magnet- und Riegelkontakt zur Öffnungsüberwachung,
Klasse C nach VdS
vorgerichtet für Anschluss an bauseitige
Einbruchmeldeanlage
pro Stück Tür
Menge: 2,000 St

**07.01.0050 Sperrelement**
Sperrelement, als Kunststoffstift,
zur Vermeidung von versehentlichen Türöffnungen bei
aktivierter
Einbruchmeldeanlage.
Menge: 2,000 St

**07.01.0060 selbstverriegelndes Panikschloss, mot., Panikfuktion E**
Panik-Motorschloss mit Zulassung für Fluchttüren nach
EN179 / EN1125
Panikschloss mit Mehrfachverriegelung,
Panikfunktion: E
für einflügelige Türen nach EN 179 und EN 1125
Stulp Edelstahl
Stulp als Flachstulp (3 mm Stärke)
einstellbare Panikseite - DIN Links, DIN Rechts
Motorschloss
Schutzklasse 7, Gebrauchskategorie 3 nach DIN EN 12209
vorgerichtet für PZ
Menge: 2,000 St

**07.01.0070 OTS, für 1-flg. Türanlagen**
Obentürschließer für einflügelige Türanlagen, Außentür,
mit Endanschlag, mit Gleitschiene,
integrierte Freilauffunktion,
einstellbare Öffnungsbegrenzung,
intergrierter Türstopper,
Montage innen auf Bandseite,
Farbe nach Standardkollektion, nach Wahl des AG.
Menge: 2,000 St

**07.01.0080 Wechselgarnitur**
Wechselgarnitur DIN EN 1906, aus nichtrostendem Stahl,
matt,
außen als Knauf in Knopfform, gekröpft,
innen als Drückergarnitur, Drücker L-Form, eckig,
gekröpft,
Abdeckung: mit Drücker-/Knaufrosette, Schlüsselrosette;
Form: oval; Benutzerklasse: Klasse 4.
Langschild Standardausführung RAL geprüft,
mindestens 20.000 Dreh-Zyklen gemäß DIN EN 13126, aus
Edelstahl, fein, matt gebürstet,
Schutzklasse ES2 DIN 18257
Menge: 2,000 St

**07.01.0090 EH-Türwächter**
Einhand-Türwächter zur Sicherung des Türdrückers, mit
akustischem
Signalgeber und Funkweiterleitung, mit
Voralarmfunktion, vorgerichtet
für Profilhalbzylinder, zur Montage auf Rahmentür, aus
Aluminium.
Menge: 2,000 St

**07.01.0100 Türstopper Stahl niro**
STLB-Bau 2025-10 29
Türstopper aus nichtrostendem Stahl, mit Gummipuffer,
mit Schlagdämpfung, für Wandmontage, befestigen mit
Dübeln und Schrauben, Flügelmasse bis 200 kg.
Menge: 2,000 St
Zuordnung: 029

#### Untertitel 07.02 Schlosserarbeiten

**07.02.0010 Geländer Kellertreppe**
Geländer, Absturzsicherung mit Handlauf und Knieleiste,
aus Stahl, verzinkt,
aus Hohlprofil, rund, Durchmesser Rohr 48.3-3.2mm,
Enden verschlossen, Ecken gerundet, An- und Abschlüsse
gebogen,
als Absturzsicherung für Kellertreppe,
mit Fußplatten auf Stahlbeton befestigen, gemäß
statischer Erfordernis
abgewickelte Länge: 8615mm, 1 Eckausbildung
Höhe: 1010mm über OK Kellertreppenwand
Achsabstand Pfosten: 1220mm
Menge: 8,651 m

**07.02.0020 Handlauf Kellertreppe**
Handlauf, an Kelleraußentreppe, an Stahlbetonaußenwand,
für einläufige, gerade Treppe, 20 Steigungen 190/260mm,
1 Zwischenpodest,
Handlauf ohne Geländer, aus Stahl, verzinkt,
Höhe über OKFFB ca. 850mm,
matt gebürstet Rohr 48.3-3.2mm,
Enden verschlossen, Ecken gerundet, An- und Abschlüsse
gebogen, befestigt mittels Konsolen, Abstand
gleichmäßig, gemäß statischer Erfordernis,
Befestigungsuntergrund Stahlbeton,
lichter Abstand zur Wand ca. 50mm,
2 Stück Enden/Abschlüsse, 4 Stück Ecken
Menge: 7,000 m

**07.02.0030 Steckgeländer Einbringöffnung**
Geländer, als Bügelgeländer mit Knieleiste als
Steckgeländer, aus Stahl, verzinkt,
aus Hohlprofil, rund, Durchmesser Rohr 48.3-3.2mm,,
als Absturzsicherung für Einbringöffnung,
demontierbar,
je zwei Pfosten mit Distanzring und Steckhülse 50x4mm,
an Stahlwinkel 150x100x10-160 geschweißt,
mittels 3xInjektionsanker M12x150-Hutmutter an
Stahlbeton befestigt,

Breite 1995mm,
Höhe 1000mm,
Menge: 6,000 St

**07.02.0040 Abdeckung Einbringöffnung, Lichtschächte**
Gitterrostabdeckung für Einbringöffnung,
als Schwerlastrost,
Abmessungen ca. 4000mm x 4000mm,
aus Formstahl, Stahl S235JR DIN EN 10025-2,
Werkstoff-Nr. 1.0038, werkseitige Konstruktion
geschweißt, Baustellenstöße geschraubt,
Korrosionsschutz durch Feuerverzinkung,
Abrechnung der Konstruktionen mit Auflagerprofilen für
die Gitterroste nach Tonnen auf Grundlage der
Stahlliste der bestätigten Werkplanung,
bestehend aus:
1 Stück Hauptträger längs IPE 180, Einzellänge 3869mm,
Befestigung an Stahlbeton, geschweißt an
Auflagerwinkel, 200x101x10-150 und Kopfplatte BL
150x164x8, verschraubt mit M12x45-8.8
1 Stück Hauptträger quer IPE 180, Einzellänge 3980mm,
Befestigung an Stahlbeton, geschweißt an
Auflagerwinkel, 320x140x10-110, befestigt mit
Bolzenanker M12 x 61mm,
10 Stück Träger IPE 120, Einzellänge 1985mm, verbunden
mit Trägerklemme
2 Stück Dachstütze HEA 120, Einzellänge 387mm
4 Stück Dachträger HEA 120, Einzellänge 2619mm
8 Stück Dachprofil UPE 120, Einzellänge 1220mm
4 Stück Fassadenprofil, UPE 100, Einzellänge 855
diverse Kleinteile wie Aussteifungs- und
Verbindungselemente  für die Befestigung der Träger und
Einbauelemente,
Schwerlastrost, 8 Felder, jeweils 1082 x 1990 bis 925 x
1990mm, herausnehmbar, insgesamt 36 Stück
Befestigungslaschen
TS Maschenweite 30/33,3 mm,
Tragstab 70/5mm,

Abdeckung mit Riffel-Deckblech Dicke 3mm, 6 Felder,
jeweils 1167 x 1990 bis 925 x 2130mm, herausnehmbar,
insgesamt 36 Stück Bohrungen für Befestigung,
Rutschhemmungsklasse R 10 nach DGUV 108-003,
Korrosionsschutz durch Feuerverzinkung,
abrutschsicher befestigt auf der Tragkonstruktion der
befahrbar mit Kfz, belastbar mit mindestens 5 kN/m2,
Menge: 1500,000 kg

**07.02.0050 Hinweisschild**
Hinweisschild zur Betriebskennzeichnung,
Aluminium, geprägt mit individueller Gewichtsangabe
"Zulässige Höchstbelastung max. 500 kg/m2"
Größe ca. 250 x 150mm
mittels Schrauben, Nieten o.ä. befestigen an Gitterrost
Menge: 7,000 St

**07.02.0060 Zaun Stahlgittermatte Doppelstabmatte H 2,03m, Fundament**
In Anlehnung an STLB-Bau

Zaun mit Stahlgittermatten (Paneele) DIN EN 10223-7,
Endpfosten werden gesondert vergütet, als
Doppelstabmatte, Höhe 2,03 m, einschl. 3 cm Überstand,
Maschenweite 50/200 mm, Dicke der senkrechten Drähte 6
mm, waagerechte Profile als Doppelstab 8 mm, befestigen
an Pfosten, mit Abdeckleiste, Bodenabstand 5 cm,
Einzelfeldlänge 2,5 m, Pfosten aus Stahlvierkantrohr
S235 DIN EN 10219-2, mit Gittermattenhalterungen,
Querschnitt 60/40 mm, Wanddicke 2 mm, Kopf verschlossen
mit Aluminiumkappe, Gesamtpfostenlänge 260 cm,
feuerverzinkt DIN EN ISO 1461,
einschließlich der Herstellung eines geeigneten
Betonfundamentes, C20/25, unbewehrt
Menge: 20,000 m

**07.02.0070 Zulage Tor Stahlgittermatte Doppelstabmatte H 2,03m**
In Anlehnung an STLB-Bau

Zulage für Tor, mit Quadratrohrrahmen,
Knopfgarnitur aus Aluminium, PZ-Schloss,
witterungsbeständig,
passend zu
Zaun mit Stahlgittermatten (Paneele) DIN EN 10223-7,
als Doppelstabmatte, Höhe 2,03 m, einschl. 3 cm
Überstand, Maschenweite 50/200 mm, Dicke der
senkrechten Drähte 6 mm, waagerechte Profile als
Doppelstab 8 mm, befestigen an Pfosten, mit
Abdeckleiste, Bodenabstand 5 cm, Einzelfeldlänge 2,5 m,
Pfosten aus Stahlvierkantrohr S235 DIN EN 10219-2, mit
Gittermattenhalterungen, Querschnitt 60/40 mm,
Wanddicke 2 mm, Kopf verschlossen mit Aluminiumkappe,
Gesamtpfostenlänge 260 cm, feuerverzinkt DIN EN ISO
1461.
Menge: 1,000 St

**07.02.0080 Zulage Endpfosten Stahlgittermatte Doppelstabmatte H 2,03m**
In Anlehnung an STLB-Bau

Zulage für Endpfosten passend zu
Zaun mit Stahlgittermatten (Paneele) DIN EN 10223-7,
als Doppelstabmatte, Höhe 2,03 m, einschl. 3 cm
Überstand, Maschenweite 50/200 mm, Dicke der
senkrechten Drähte 6 mm, waagerechte Profile als
Doppelstab 8 mm, befestigen an Pfosten, mit
Abdeckleiste, Bodenabstand 5 cm, Einzelfeldlänge 2,5 m,
Pfosten aus Stahlvierkantrohr S235 DIN EN 10219-2, mit
Gittermattenhalterungen, Querschnitt 60/40 mm,
Wanddicke 2 mm, Kopf verschlossen mit Aluminiumkappe,
Gesamtpfostenlänge 260 cm, feuerverzinkt DIN EN ISO
1461.
Menge: 2,000 St

**07.02.0090 Zulage Eckpfosten Stahlgittermatte Doppelstabmatte H 2,03m**
In Anlehnung an STLB-Bau

Zulage für Eckpfosten passend zu
Zaun mit Stahlgittermatten (Paneele) DIN EN 10223-7,
als Doppelstabmatte, Höhe 2,03 m, einschl. 3 cm
Überstand, Maschenweite 50/200 mm, Dicke der
senkrechten Drähte 6 mm, waagerechte Profile als
Doppelstab 8 mm, befestigen an Pfosten, mit
Abdeckleiste, Bodenabstand 5 cm, Einzelfeldlänge 2,5 m,
Pfosten aus Stahlvierkantrohr S235 DIN EN 10219-2, mit
Gittermattenhalterungen, Querschnitt 60/40 mm,
Wanddicke 2 mm, Kopf verschlossen mit Aluminiumkappe,
Gesamtpfostenlänge 260 cm, feuerverzinkt DIN EN ISO
1461.
Menge: 6,000 St

**07.02.0100 Zulage Passstücke Stahlgittermatte Doppelstabmatte H 2,03m**
In Anlehnung an STLB-Bau

Zulage für den Zuschnitt von Passstücken für
Zaun mit Stahlgittermatten (Paneele) DIN EN 10223-7,
Endpfosten werden gesondert vergütet, als
Doppelstabmatte, Höhe 2,03 m, einschl. 3 cm Überstand,
Maschenweite 50/200 mm, Dicke der senkrechten Drähte 6
mm, waagerechte Profile als Doppelstab 8 mm, befestigen
an Pfosten, mit Abdeckleiste, Bodenabstand 5 cm,
Einzelfeldlänge 2,5 m, Pfosten aus Stahlvierkantrohr
S235 DIN EN 10219-2, mit Gittermattenhalterungen,
Querschnitt 60/40 mm, Wanddicke 2 mm, Kopf verschlossen
mit Aluminiumkappe, Gesamtpfostenlänge 260 cm,
feuerverzinkt DIN EN ISO 1461.
Breite bis 50cm
Menge: 7,000 St

### Titel 08 Freianlagen

#### Untertitel 08.01 Geländemodellierung

**08.01.0010 Schutzabdeckung Haufwerke**
In Anlehnung an STLB-Bau

Schutzabdeckung gegen Wasser herstellen, aus Planen,
Kunststoff(z.B. PVC), Farbe dunkelgrau/anthrazit,
zur Sicherung von Haufwerken,
großformatig, reißfest, Stöße überlappend, mittels
Beschwerungen o.ä. gegen Wind geschützt,
Menge: 350,000 m2

**08.01.0020 Böschung herstellen**
Böschung herstellen, Neigung1:1,5, Länge 70,5cm,
umlaufend um Versickerungsmulden,
verdichten, Verdichtungsgrad mind. DPr 1
Geräteeinsatz möglich
zeitversetzt in 3 Bauabschnitten,
Menge: 260,000 m

**08.01.0030 Versickerungsmulden**
Geländemodellierung zur Entwässerung und Herstellen von
Versickerungsmulden
Ändern und Anpassen der Geländehöhe zum Abfluss des
Oberflächenwassers,
Höhendifferenz bis 33cm,
Geräteeinsatz möglich
zeitversetzt in 3 Bauabschnitten,
Menge: 330,000 m2

**08.01.0040 Steinsicherung Uferbefestigung Wasserbausteine, Geotextil**
Steinsicherung Uferbefestigung Wasserbausteine,
Neigung1:1,5

In Anlehnung an STLB-Bau
Sicherung mit Steinen, als Uferbefestigung, aus
Wasserbausteinen DIN EN 13383-1 als Steinschüttung,
Größenklasse CP 45/125, Gesteinsart Basalt,
Dichte 2,7 t/m3, auf Planum, Einbaudicke 30 cm,
Böschungssicherung als Erosionsschutz, aus Geotextil,
Überlappungsbreite mind. 20 cm.
geneigte und nicht geneigte Flächen, Neigung der Fläche
1:1,5
Einzelfläche bis 2,5m2
zeitversetzt in 3 Bauabschnitten
Menge: 6,000 m2

**08.01.0050 Muldenrinne Betonformstein**
Muldenrinne, aus Betonformsteinen DIN EN 1340, Maße DIN
483, Form MU 50/15, Witterungswiderstand D,
Abriebwiderstand I, Biegezugfestigkeit T, Fundament aus
Beton mit einer Zusammensetzung C 12/15 DIN EN 206 und
DIN 1045-2, Dicke 20 cm, Fugen verfüllen mit
hydraulisch gebundenem Fugenfüllstoff.
Menge: 1,000 m

#### Untertitel 08.02 befestigte Flächen

**08.02.0010 KTS Geh-Radweg DPr1 0/32 D 10cm**
In Anlehnung an STLB-Bau

Kiestragschicht ZTV SoB-StB, in Geh- und Radwegen,
Verdichtungsgrad mind. DPr 1, aus Baustoffgemisch für
Kiestragschicht, natürliche Gesteinskörnung TL Gestein,
Körnung 0/32, Schichtdicke 10 cm.
Menge: 930,000 m2

**08.02.0020 Kopfsteinpflaster seitlich gelagert, verlegen, Bettung**
Kopfsteinpflaster zur Wiederverwendung seitlich
gelagert, horizontaler Förderweg bis ca. 100m,
gespaltener Granit, Nennmaß 10x10x10cm, als
Gehwegfläche verlegen, Grundriss polygon,
Fugenverfüllung Baustoffgemisch TL Pflaster-StB,
Bettung aus Kies, Baustoffgemisch TL Pflaster-StB,
Dicke ca. 10cm,
Menge: 60,000 m2

**08.02.0030 Betonpflaster seitlich gelagert, verlegen, Bettung**
Betonpflaster zur Wiederverwendung seitlich gelagert,
horizontaler Förderweg bis ca. 100m
Rechteckpflaster Nennmaß 20x10x8cm, als Gehwegfläche
verlegen,
Fugenverfüllung Baustoffgemisch TL Pflaster-StB,
Bettung aus Kies, Baustoffgemisch TL Pflaster-StB,
Dicke ca. 10cm,
mit Gefälle 1% bis 2% zu den Entwässerungspunkten

zeitversetzt in 3 Bauabschnitten
Menge: 70,000 m2

**08.02.0040 Betonpflaster liefern, verlegen, Bettung**
Betonpflaster liefern und verlegen, horizontaler
Förderweg bis ca. 100m
Rechteckpflaster Nennmaß 20x10x8cm, als Gehwegfläche
verlegen,
Fugenverfüllung Baustoffgemisch TL Pflaster-StB,
Bettung aus Kies, Baustoffgemisch TL Pflaster-StB,
Dicke ca. 10cm,
mit Gefälle 1% bis 2% zu den Entwässerungspunkten

zeitversetzt in 3 Bauabschnitten
Menge: 8,000 m2

**08.02.0050 Gehwegplatten seitlich gelagert verlegen, Bettung**
Gehwegplatten aus Beton, ca. 30/30cm, zur
Wiederverwendung seitlich gelagert, horizontaler
Förderweg bis ca. 100m
als Gehwegfläche verlegen, Grundriss polygon,
Fugenverfüllung Baustoffgemisch TL Pflaster-StB,
Bettung aus Kies, Baustoffgemisch TL Pflaster-StB,
Dicke ca. 10cm,
mit Gefälle 1% bis 2% zu den Entwässerungspunkten
Menge: 30,000 m2

**08.02.0060 Anarbeiten Rinne**
Anarbeiten von Betonpflaster/Gehwegplatten an
Entwässerungsrinne,
OK Rinne 3mm bis 5mm unter OK Pflaster,
einschließlich zusätzlicher Trennschnitte und
Anpassarbeiten
Menge: 20,000 m

**08.02.0070 Natursteinplatten seitlich gelagert verlegen, Bettung**
Natursteinplatten zur Wiederverwendung seitlich
gelagert, horizontaler Förderweg bis ca. 100m
Muschelkalk, Nennmaß 40x40x3cm, ohne Bettung,
aufnehmen, als Terrassenfläche verlegen, Grundriss
polygon,
Fugenverfüllung Baustoffgemisch TL Pflaster-StB,
Bettung aus Kies, Baustoffgemisch TL Pflaster-StB,
Dicke ca. 10cm,
Menge: 55,000 m2

**08.02.0080 Natursteinplatten ersetzen nach Erfordernis**
Natursteinplatten optisch passend zum Bestand,
bei Bedarf ersetzen,
auf gesonderte Anweisung des AG
Muschelkalk, Nennmaß 40x40x3cm, ohne Bettung, liefern
und als Terrassenfläche verlegen, Grundriss polygon,
Menge: 5,000 m2

**08.02.0090 Betonpflaster, Bettung**
Betonpflaster, zur Wiederverwendung seitlich gelagert,
aufnehmen, in Streifen verlegen, horizontaler Förderweg
bis ca. 100m
Rechteckpflaster Nennmaß 21x14x8cm, ohne Bettung, als
Traufstreifen- und Terrasseneinfassung verlegt,
Streifenbreite von 14cm bis 42cm (1- bis 3-reihig)
Fugenverfüllung Baustoffgemisch TL Pflaster-StB,
Bettung aus Kies, Baustoffgemisch TL Pflaster-StB,
Dicke ca. 10cm,

zeitversetzt in 3 Bauabschnitten
Menge: 35,000 m

**08.02.0100 Naturstein-Sitzblöcke seitlich gelagert, verlegen, Bettung**
Naturstein-Sitzblöcke, zur Wiederverwendung seitlich
gelagert, horizontaler Förderweg bis ca. 100m,
Muschelkalk, Nennmaß von 40x40x40cm bis 40x40x80cm, in
Reihe verlegen, Grundriss polygon,
Fugenverfüllung Baustoffgemisch TL Pflaster-StB,
Bettung aus Kies, Baustoffgemisch TL Pflaster-StB,
Dicke ca. 10cm,
Menge: 17,000 m

**08.02.0110 Naturstein-Stufen seitlich gelagert, verlegen, Bettung**
Naturstein-Stufen zur Wiederverwendung seitlich
gelagert, horizontaler Förderweg bis ca. 100m
Muschelkalk, Nennmaß von 40x60x10cm bis 40x200x80cm, in
Reihe verlegen, Grundriss polygon,
Fugenverfüllung Baustoffgemisch TL Pflaster-StB,
Bettung aus Kies, Baustoffgemisch TL Pflaster-StB,
Dicke ca. 10cm,
Menge: 35,000 St

**08.02.0120 Traufstreifen**
In Anlehnung an STLB-Bau

Schüttung aus seitlich gelagertem Flusskies, Körnung
4/8, Schichtdicke 10 cm, als Traufstreifen, Breite der
Schüttung 30 cm, einschl. Unterlage aus Geovlies,
horizontaler Förderweg bis ca. 100m,
verschiedene EInzellängen von 1,00 bis 11,0m
zeitversetzt in 3 Bauabschnitten
Menge: 60,000 m

**08.02.0130 Einfassung Rasenbord 30x5**
In Anlehnung an STLB-Bau

Einfassung für Traufstreifen, aus Beton, Bordstein, DIN
EN 1340, 30x5cm, in gerader Strecke verlegen, mit
Fundament und 2-seitiger Rückenstütze aus Beton mit
einer Zusammensetzung C 12/15 DIN EN 206 und DIN
1045-2,
Dicke Fundament 20 cm, Breite Fundament 35 cm, Breite
Rückenstütze 10 cm, Höhe Rückenstütze über 10 bis 15
cm.
Menge: 85,000 m

#### Untertitel 08.03 Montageleistungen

**08.03.0010 Parkbank, seitlich gelagert, montieren**
Parkbank,
Gussgestell mit Massivholzleisten,
Länge ca. 1,70m, Gewicht bis 100 kg,
im Außenbereich,
zur Wiederverwendung gelagert,
wieder montieren, nach Vorgabe des AG,
horizontaler Förderweg bis ca. 100m
Menge: 2,000 St

**08.03.0020 Abfallbehälter, seitlich gelagert, montieren**
Abfallbehälter (ca.70 Liter) im Außenbereich
mit Wetterschutzhaube,
Stahlblech, beschichtet,
Größe ca. LxBxH ca. 40x40x90cm,
zur Wiederverwendung gelagert,
wieder montieren, befestigen mit Bodenankern auf
Betonpflaster,
nach Vorgabe des AG,
horizontaler Förderweg bis ca. 100m
Menge: 4,000 St

USt %: 19,00
